# AFRM_Anne-Frank-Realschule
Angebotsaufforderung (GAEB DA XML 3.1, DA83)
Projekt: 2024-001
Währung: EUR
Vergabeart: Öffentliche Ausschreibung
Ausführungsbeginn: 17.06.2024
Ausführungsende: 17.06.2026
Auftraggeber: Kreisverwaltung des Westerwaldkreises
Erstellt mit: NEVARIS/ GXML Toolbox V3.3 R20230503, NEVARIS 23.2.0, 24.07.2026

## INHALT DER AUSSCHREIBUNG
Inhalt
Gegenstand dieser Ausschreibung sind Obejkttüren (Holz-Rahmentüren, Holzblattüren und Stahlblechtüren) auf drei Geschossebenen.

Die Arbeiten umfassen unter anderem:
- 25 großformatige Holzrahmentüren mit Glasfüllung
- 79 Blattüren, Umfassungszarge (Holzwerkstoff)
- 25 Blattüren mit Glasausschnitt, Umfassungszarge (Holzwerkstoff)
- 25 Blattüren, Stockzarge (Holzwerkstoff/Massivholz) als Schachttüren
- 20 Feuchtraumtüren Blattüren (Holzwerkstoff)
- 18 Stahltüren
- 2 Innenraum-Fenster
- Automatiktürantriebe, Türschließer und Zubehör
- Beschlagsarbeiten und mechanische Generalhauptschlüssel-Anlage

## BAUSTELLE UND ZU BEACHTENDE HINWEISE
1. Allgemeine Objektbeschreibung / örtliche Verhältnisse

Baugrundstück:
Das Baugrundstück erstreckt sich über 11,75 Hektar und beheimatet drei weitere Schulen sowie zwei Sporthallen.
Das Baufeld bildet ein bestehender Sportplatz (Tennenplatz) welcher auf dem süd-östlichen Teil des Grundstückes verortet ist.
Das Baufeld kann über die Busschleife der Humboldstraße erschlossen werden.
Während der Stichzeiten ist täglich mit 1-2 Stunden Einschränkung durch Busverkehr zu rechnen.

Baukörper:
Der Neubau der Anne-Frank-Realschule plus entsteht auf einem ehemaligen Sportplatz und fügt sich
über zwei Vollgeschosse um zwei Innenhöfe in das bestehende Ensemble der weiteren Schulen auf dem Grundstück ein.
Der Zugang erfolgt über einen Vorplatz im Süden des Gebäudes. Weitere Zugänge gibt es im Osten von den Parkplätzen, im Westen
vom Schulhof sowie im Süden.
Die Grundrissanordnung sieht ein großzügiges Mehrzweckfoyer sowie neben weiteren Räumen Klassenräume und Büroräume im
Erdgeschoss vor.
Ebenfalls ist die Kreismusikschule mit Räumlichkeiten im nördlichen Teil des Gebäudes im Baukörper integriert.
Die innere Erschließung erfolgt über drei Treppenhäuser, welche in den nördlichen und südlichen Teilen des Gebäudes angeordnet sind
sowie ein weiteres zentrales Treppenhaus.

Im Obergeschoss befinden sich unter anderem vermehrt Klassenräume, Werkräume sowie eine Lehrküche.
Die Geschosse des Neubaus liegen auf folgenden Höhen:
Untergeschoss (233,45 ü. NHN) OK FFB -4.55
Erdgeschoss (238,00 ü. NHN) OK FFB 0.00
Obergeschoss (241,69 ü. NHN) OK FFB +3.69

Baukonstruktion:
Die Treppenhaus- und Sanitärkerne sowie das Untergeschoss des Gebäudes sind als Stahlbeton-Massivbau geplant. Die weitere
Konstruktion ist ein Holzbau bestehend aus Brettschichtholzstützen und Bindern sowie tragenden und nicht tragenden
Holzrahmenbauwänden.
Im Erdgeschoss werden die Holzbauteile im Bereich der Pfosten-Riegel-Fassade auf Stahlkonsolen und im Bereich der Fassade auf einem
Stahlbeton Wandsockel aufgeständert.
Die Decken im Holzbau bestehen im Erdgeschoss aus einer Holzbetonverbunddecke sowie einer Brettsperrholzdecke im Bereich der
Flure und im Obergeschoss aus einer Holzbalkendecke sowie einer Brettsperrholzdecke im Bereich der Flure.
Im Obergeschoss werden die Stützen und Wände auf den Decken errichtet.
Die Attika wird in Form der Holzrahmenbauweise weitergeführt und erfolgt im Bereich der Brandwände als Stahlbetonwand.
Bei der vorgehängten, hinterlüfteten Fassade handelt es sich um eine Holzfassade aus vertikalen Brettern mit durchlaufenden Fugen in
der horizontalen auf vier Ebenen in der Fassade.

Gelände-Höhenlage:
Das Baufeld (inkl. Baustelleneinrichtungsfläche) liegt auf einem nahezu ebenen Sportplatz, welcher sich in eine leichte Hanglage
eingliedert.
Die Oberkante des Sportplatzes bzw. der Baustelleneinrichtungsfläche befindet sich im Mittel auf der Höhenlage 237,95 ü.NHN.
Östlich des Baufeldes befindet sich eine leichte (vom Baufeld weg abwärtsgerichtete) Böschung.

Gebäudedaten:
BGF = 7.132,77m²
BRI = 30.829,73m³

2. Technische Ausrüstung und Erschließung

Schmutzwasserentsorgung und Regenwasserentsorgung:
Die Regen- und Schmutzwasserentsorgung erfolgt im Trennsystem. Das Regenwasser wird in einen verrohrten Bachlauf eingeleitet.
Die bauzeitliche Entwässerung wird an den Schmutzwasserkanal angeschlossen.

Wärmeversorgung/Heizung:
Die Wärmeversorgung erfolgt über eine bestehende Heizungsanlage im benachbarten Gymnasium. (Nahwärme)
bauzeitlich wird eine ölbetriebene Bauheizung ausgeschrieben (Leistungsbereich Rohbau).
Die Heizung des gebäudes erfolgt über flächig über eine wassergeführte Fußbodenheizung (Bauart A, DIN 18560)

Stromversorgung:
Für die Bauarbeiten steht eine Stromversorgung über 3 Verteilerschränke pro Geschoss zur Verfügung.
Für Kräne stehen je ein Anschluss mit 125A und 63A zur Verfügung.

3. Vergütung

Die Vergütung der Leistungen erfolgt nach Baufortschritt.

4. Koordination

Der Bauleiter des AN hat bei den wöchentlichen Baubesprechungen des AG teilzunehmen.
Ebenso ist zu gewährleisten, dass während der Ausführung der beschriebenen Leistungen eine deutschsprachige Person als
Ansprechpartner auf der Baustelle vor Ort ist.
Alle Planunterlagen (Grundrisse, Übersichten, Trockenbaudetails, Aufbauten) sind während der gesamten Bauzeit ausgedruckt in
Originalgröße (bis DIN A0) auf der Baustelle vorzuhalten

## ZUSÄTZLICH TECHNISCHE REGLUNGEN
Ausführungszeiten und Schnittstellen

Ausführungstermine:
Beginn Arbeitsvorbereitung / Werkstattplanung / Fertigung - umgehend nach der Auftragserteilung.
Die Ausführung erfolgt in bis zu 4 zweitlich getrennten Arbeitsabschnitten, hierbei sind auch abweichungen vom Terminplan möglich (siehe auch: Bauablaufplan).
Der erforderliche Aufwand für Anfahrten und Geschosswechsel ist in die Einheitspreise einzukalkulieren.
Der AN hat innerhalb von 15AT nach Aufforderung einen Feinterminplan auf Grundlage der Terminvorgaben vorzulegen.

Schnittstellen zu anderen Gewerken:
Innerhalb der einzelnen Ausführungsabschnitte/Geschosse greifen die ausgeschriebenen Leistungen eng mit folgenden Gewerken ineinander:
"Trockenbauarbeiten", "Bodenbelagsarbeiten Betonwerkstein", "Bodenbelagsarbeiten Fliesen", "Bodenbelagsarbeiten Kautschuk", "Malerarbeiten", "Heizung", "Sanitär", "Elektro"

Um den Baufortschritt zu gewährleisten, müssen die Geschossbereiche termingerecht fertiggestellt und entsprechende Zwischentermine gehalten werden.

Zusätzliche technische Vorbemerkungen:

1. Es gilt die VOB/C, zur Zeit gültiger Stand

2. Normen:
Für die Lieferung der Baustoffe, die Ausführung der Arbeiten und die Abrechnung gelten alle Normen, Richtlinien und Vorschriften, in
der zum Zeitpunkt der Ausschreibung gültigen Fassungen, sofern in Einzelfällen nicht ausdrücklich andere Regelungen getroffen sind.
Soweit in der Leistungsbeschreibung auf Technische Spezifikationen, z.B. nationale Normen, mit denen Europäische Normen umgesetzt
werden, europäische technische Zulassungen, gemeinsame technische Spezifikationen, internationale Normen, Bezug genommen wird,
werden auch ohne den ausdrücklichen Zusatz: "oder gleichwertig", immer gleichwertige Technische Spezifikationen in Bezug genommen.

3. Ausführung, Güte- und Materialfestlegungen:
(soweit nicht in den Einzelpositionen anders definiert) Sämtliche ausgeschriebene Positionen sind fertige Leistungen, einschließlich aller
Nebenleistungen gemäß VOB/ C und den nachfolgend aufgeführten Festlegungen. Sie sind mit dem Einzelpreis abgegolten.
Lieferung, Abtransport, Installation, Demontage und Vorhaltung (einschl. Betriebskosten) der erforderlichen Geräte und Maschinen zur
Durchführung der Baumaßnahme sind in die entsprechenden Positionen einzukalkulieren.
Die Ausführung der vertraglichen Leistungen hat in Übereinstimmung mit den DIN-Normen, den Fachregeln der Verbände, den
Verordnungen der Baubehörden sowie den Hinweisen des Werkstofflieferanten zu erfolgen.
Sie gelten vollinhaltlich als Ergänzung der Leistungsbeschreibung. Der AN hat auf Grundlage der Ausführungsplanung des Architekten
sowie den Ausschreibungsunterlagen eine Werk- und Detailplanung seiner systembedingten Ausführungen zu erstellen und
abzustimmen. Statische Nachweise der systembedingten Elemente, sowie systembedingte Zulassungen und Prüfzeugnisse sind zur
Genehmigung vorzulegen. Nach Abstimmung ist eine Genehmigungsfrist von 10 Werktagen einzukalkulieren.
Vom AN ist eine prüffähige statische Berechnung der Fassadenelemente anzufertigen und rechtzeitig dem Statiker/Prüfingenieur zur
Prüfung vorzulegen.

4. Bauüberwachung:
Der Auftragnehmer hat die Leitung der Baustelle selbst zu übernehmen oder einem qualifizierten und erfahrenen Bauleiter zu
übergeben. Sollten für die Leistungserbringung Ausführungsqualifikationen/Zertifikate, etc. erforderlich sein, dann dürfen diese Arbeiten
nur durch das Fachpersonal selbst, das im Besitz dieser Qualifikationen bzw. Zeugnisses ist, oder unter deren Aufsicht, ausgeführt
werden.
Die Vorschriften zur Sicherung des Baubetriebes, insbesondere die Unfallverhütungs- und Arbeitsschutzrichtlinien, die allgemein
anerkannten sicherheitstechnischen und arbeitsmedizinischen Regeln sowie die VDE-Richtlinien sind einzuhalten.
BaustellV - Baustellenverordnung
RAB - Regeln zum Arbeitsschutz auf Baustellen
BGV - Berufsgenossenschaftliche Vorschrift (Unfallverhütungsvorschriften)
TRGS - Technische Regeln für Gefahrstoffe Arbeiten in kontaminierten Bereichen (ZH 1/183)
Die Erklärung zur betrieblichen Sicherheits- und Gesundheitsschutzorganisation ist vor Arbeitsbeginn der Bauleitung zu übergeben.
Die persönliche Schutzausrüstung (PSA) ist entsprechend der Gefährdungsbeurteilung auszuwählen. Arbeiter ohne PSA werden von der
Baustelle verwiesen.

5. Ort und Montage:
Die angebotene Leistung umfasst den kompletten Transport (einschl. Lastentransport auf der Baustelle und Hebezeuge) an den
Montageort einschließlich eventuell erforderlichen Zwischenlagerungen sowie die fertige Montage bis zur Abnahme der Leistungen
durch den AG. Für die Aufstellung von Hebezeugen (Kran, Autokran, etc. nach Erfordernis) für eigene Zwecke ist der Untergrund zu
prüfen, Maßnahmen zur Herstellung eines geeigneten Stellplatzes sind auf eigene Kosten zu treffen.
Die Montageanleitungen sind dem Architekten und dem Sicherheits- und Gesundheitskoordinator frühzeitig zu übergeben und
freigeben zu lassen. Die Voraussetzungen für den Beginn der Baustellenmontage hat der AN wenigstens 10 Tage vorher zu prüfen. Aus
nicht rechtzeitig veranlassten Vorarbeiten kann der AN keine Verschiebung des Fertigstellungstermins oder Mehrkosten rechtfertigen. Es
muss davon ausgegangen werden, dass die Arbeiten nicht durchgängig ausgeführt werden können. Unterbrechungen auf Grund der
Abfolge von Gewerken sind einzukalkulieren.

6. Aufmaß und Abrechnung:
Aufmaß und Abrechnung der Bauleistungen erfolgen nach DIN 18 355, sofern im Folgenden nichts Abweichendes festgelegt ist.
Die Entsorgung von Abfall erfolgt nach DIN 18299.

7. Sonstige Angaben:
Der Auftragnehmer hat dafür Sorge zu tragen, dass während der Ausführung seiner Leistungen immer mindestens ein fließend
deutschsprechender Mitarbeiter seiner Firma auf der Baustelle anwesend ist.
Zu den auf der Baustelle vorzuhaltenden Ausführungsunterlagen zählt neben den Ausführungsplänen auch eine Ausfertigung dieser
Leistungsbeschreibung.
Die vom Auftragnehmer verwendeten Ausführungsunterlagen bedürfen einem Freigabevermerk des Architekten.
Durch Übergabe neuer Unterlagen ungültig gewordene Unterlagen sind vom Auftragnehmer entsprechend zu kennzeichnen und
aufzubewahren. Nicht freigegebene Unterlagen dürfen nicht verwendet werden.

Feinstaub / Gesundheitsgefährlicher Staub
Staubentwicklung ist weitgehend zu vermeiden. Bei Maschineneinsatz sind staubarme, abgestimmte Bearbeitungssysteme (Maschine
und Mobilentstauber) zu verwenden,
die den allgemeinen Staubgrenzwert für den A-Staub gilt ein Arbeitsplatzgrenzwert (AGW) von 1,25 mg/m³, sowie 10 mg/m² für die
einatembare (E-) Fraktion einhalten. Entsprechende Maschinen sind von der BG BAU als "Typ I - Gerät"klassifiziert und unter
www.gisbau.de veröffentlicht. Werden gesundheitsgefährliche mineralische Stäube oder andere Gefahrstoffe freigesetzt, sind die
notwendigen Maßnahmen der jeweiligen Technischen Regel Gefahrstoffe (TRGS 505, 519, 521, 559 u.a.) und der Gefahrstoffverordnung
festzulegen.

8. Erklärung der Abkürzungen:

AG Auftraggeber u. Bauherr
AN Bieter / Auftragnehmer
BGV Berufsgenossenschaftliche Vorschriften (bisher UVV)
BGR Berufsgenossenschaftliche Regeln für Sicherheit und
Gesundheitsschutz bei der Arbeit
BL Bauleitung des Auftraggebers
LV Leistungsverzeichnis
OZ Position
RAS-LG4 Schutz von Bäumen und Sträuchern im Bereich von Baustellen

Allgemein

1. Die angegebenen Einheitspreise verstehen sich grundsätzlich, sofern nicht ausdrücklich anders beschrieben, für die Gesamtleistung
(Liefern und Einbauen) und aller damit verbundenen Leistungen sowie der erforderlichen
Baustelleneinrichtung unter Zugrundelegung der allgemein anerkannten Regeln der Technik und der gesetzlichen und behördlichen
Vorschriften. Bei Leistungen, die nicht Bestandteil des Gebäudes werden, ist immer die Gesamtleistung einschließlich Ausbauen und
Abfahren / Entsorgen verlangt.

2. Der AN ist verpflichtet, eine deutsch sprechende Bauleitung während der gesamten Bauphase vorzuhalten.

3. Der Bauleiter des AN hat bei den wöchentlichen Baubesprechungen der BL teilzunehmen.

4. Der AN hat alle Arbeiten nach den einschlägigen BGV und BGR der Berufsgenossenschaften, der Verordnung über Arbeitsstätten
sowie den Auflagen der LHM durchzuführen. Dies gilt auch ausdrücklich für die Bereitstellung bzw. Herstellung sowie den Unterhalt, das
Ändern und spätere Entfernen aller sicherheitstechnischen Einrichtungen.

5. Der AG hat einen Koordinator nach der Verordnung über Sicherheit und Gesundheitsschutz auf Baustellen (BaustellV) bestellt ( o 4
BaustellV). Der Koordinator wird seine Aufgaben nach der BaustellV wahrnehmen. Die Sicherheits- und Gesundheitsschutzpläne werden
dem AN in der jeweils aktuellen Fassung übergeben. Er hat die in den Sicherheits- und Gesundheitsschutzplänen enthaltenen Elemente
bei der Ausführungsplanung und bei allen auszuführenden Arbeiten einzuhalten. Der AN hat dem Koordinator den Beginn neuer
Arbeiten (z. B. Gerüststellungen) vorher rechtzeitig anzuzeigen und die erforderlichen Unterlagen hinsichtlich Sicherheitstechnischer
Belange zu übergeben. Die Verantwortlichkeit des AN für die Erfüllung seiner Arbeitsschutzpflichten bleibt unberührt. ( §5 Abs. 3
BaustellV). Der vom AG bestellte Koordinator wird durch laufende Kontrollen die Einhaltung der Sicherheits- und
Gesundheitsschutzpläne überwachen und die Aufgaben nach der BaustellV wahrnehmen. Ferner wird der Koordinator durch
regelmäßige Begehungen der Baustelle die sicherheitstechnischen Einrichtungen und Schutzmaßnahmen
des AN überprüfen. Soweit der Koordinator sicherheitstechnische Mängel auf der Baustelle feststellt, wird er an AN und AG in
schriftlichen Berichten und / oder mündlicher Form unterrichten. Der AN ist verpflichtet, die festgestellten Mängel unverzüglich zu
beheben. Der AN hat für den Koordinator nach der BaustellV einen Ansprechpartner zu benennen, der für die Erfüllung der
erforderlichen Maßnahmen auch von eventuellen Nachunternehmern verantwortlich ist. Sämtliche vorstehenden Leistungen,
Maßnahmen und auftretenden Erschwernisse, die sich nach der BaustellV für den AN ergeben werden nicht gesondert vergütet.
Sämtliche Forderungen der SiGe-Baustellenordnung und Vorgaben der SiGe-Koordination sind strikt einzuhalten und werden
Vertragsbestandteil.

6. Die Baustelle ist regelmäßig von Schutt und Verunreinigungen des AN zu reinigen und aufzuräumen.

Hinweis auf die "Allgemein Anerkannten Regeln der Technik"
Die ausgeschriebenen Arbeiten sind grundsätzlich u.a. auch nach den "Allgemein Anerkannten Regeln der Technik"auszuführen. Zur
Klarstellung wird ausdrücklich darauf hingewiesen, dass alle Positionen dieses Leistungsverzeichnisses in funktionsfähiger Ausführung
der beschriebenen Leistung zu erbringen sind. Die anzubietenden Preise enhalten sämtliche Nebenleistungen für Anschlüsse,
Befestigungen, Verbindungen, Verankerungen und dergleichen, Lieferung der Materialien und Hilfsmaterialien, Gestellung und Vorhalten
von Geräten, Maschinen, Betriebsmitteln etc. und die Kosten für den Engergieverbrauch.

Widersprüche, Inhalte:
Die in der ZTR genannten formalen, bauphysikalischen und technischen Anforderungen an die hier ausgeschriebenen Leistungen sind in
die Hauptpositionen mit einzukalkulieren, sofern sie nicht in gesonderten Positionen ausgewiesen sind.
Bei Widersprüchen zwischen den beiliegenden Details und dieser Leistungsbeschreibung hat die Leistungsbeschreibung für die
Kalkulation Vorrang.
Bei Widersprüchen von Text oder Detail zu den Zulassungen von Bauteilen haben die Bauteile vorrangig grundsätzlich den jeweiligen
Zulassungen der Konstruktionen zu entsprechen. Bei Abweichungen von Text oder Detail zur Zulassung hat der AN dies schriftlich
rechtzeitig mitzuteilen und durch die Vorlage der jeweiligen Zulassung nachzuweisen.

## PLANVERZEICHNIS
Planverzeichnis:

Dem Leistungsverzeichnis liegen die nachfolgend aufgeführten Planunterlagen in digitaler Form bei.
Zur Ausführung werden die Pläne Digital auf einem Projektserver zur Verfügung gestellt.

Hinweise zu den Urheberrechten:
Für Abbildungen, Texte und Unterlagen dieser Angebotseinholung auf diesem Datenträger oder in gedruckter Form bestehen Urheberund
Eigentumsrechte. Diese Abbildungen, Texte und Unterlagen dürfen nicht ohne schriftliche Erklärung des Urhebers oder des
Eigentümers verwendet oder vervielfältigt werden - außer zur Erstellung eines Angebotes für das ausgeschriebene Gewerk.

Pläne des Architekten:

260724_AFRM_Türliste

Detailpläne:
AFRM_A_A_DT_XX_400_B_V_Türtypen 1.X
AFRM_A_A_DT_XX_401_A_V_Türtypen 2.X
AFRM_A_A_DT_XX_402_A_V_Türtypen 3.X
AFRM_A_A_DT_XX_403_A_V_Türtypen 4.X
AFRM_A_A_DT_XX_404_A_V_Türtypen 5.X

Grundriss-Übersichten:
AFRM_A_A_ÜS_-1_406_A_V_Übersicht Türen UG 1_100
ARFM_A_A_ÜS_00_407_A_V_Übersicht Türen EG 1_100
AFRM_A_A_ÜS_01_408_A_V_Übersicht Türen OG 1_100

Schnitte:
AFRM_A_A_SN_Q1_111_G_V_Querschnitt 1
AFRM_A_A_SN_L1_113_G_V_Längsschnitt 1

Sonstiges:
aktueller Bauablaufplan
Baustelleneinrichtung

## ABKÜRZUNGEN
Verzeichnis der in den Vorbemerkungen und im LV verwendeten Abkürzungen:

AG =  Auftraggeber
AN =  Auftragnehmer gem. dieses LVs
OÜ =  Objektüberwachung des AG (auch OUE)

a = Abstand
b = Breite
d = Tag (Kalender- oder Arbeitstage gemäß Positionsbeschrieb). Bei
Wänden, Materialstärken / Dicke
D = Dicke
Dm bzw. Æ = Durchmesser
DN = Nenndurchmesser
EP = Einheitspreis
ggf = gegebenenfalls
h = Stunden
H = Höhe
i.d.R. = in der Regel
KW = Kalenderwoche
kg = Kilogramm
kN/m² = Kilonewton je Quadratmeter
kwh = Kilowattstunden
kPa = Kilopascal
L = Länge
LV = Leistungsverzeichnis, Verdingungsunterlagen, gesamt, einschl.
beiliegender Unterlagen
m = Meter
m2 = Quadratmeter
m3 = Kubikmeter
mMt = Meter x Monat
mWo = Meter x Woche
Mt = Monat
MW = Mauerwerk
N/mm² = Newton x Quadratmillimeter
Stb = Stahlbeton
o.glw. = oder gleichwertig  -  gemäß VOB/A §7 (2)
OK = Oberkante
OKR = Oberkante Rohboden
OKF = Oberkante Fertigboden
Qs = Querschnitt
R = Radius
St bzw. Stk = Stück
StMt = Stück x Monat
StWo = Stück x Woche
Stb. = Stahlbeton
T = Bauteiltiefe
t = Tonne (= 1.000,00 kg)
UK = Unterkante
UKR = Unterkante Rohdecke bzw.
W/mK = Watt je Meter Kelvin
WLG = Wärmeleitfähigkeitsgruppe

VA = Vorabzug
Wo = Woche
ZTR = Zusätzliche Technische Regelungen
BVB = Besondere Vertragsbedingungen

>> Verweis auf Unterlagen, Verweis auf beiliegende Dateien.pdf

Abkürzungen der haustechnischen Titel:

HZG  Heizung
KLT  Kälte
RLT  Raumlufttechnik
SAN  Sanitär
WD  Wärmedämmung
GA  Gebäudeautomation

TWK  Trinkwasser kalt
TWW  Trinkwasser warm
TWKVE  Trinkwasser vollentsalzt
WWB  Warmwasserbereitung
RW  Regenwasser
SW  Schmutzwasser
SW fetthaltig  Schmutzwasser fetthaltig
FBH  Fussbodenheizung
MW  Mineralwolle
UMA  Unterschreitung Mindestabstand gem.
DIN 4140
AU  Aussenluft
FO  Fortluft
AB  Abluft
ZU  Zuluft
MH  Montagehöhe

HBL  Hochbauleitung
FBL  Fachbauleitung
OÜ oder OUE  Objektüberwachung

## 0845-18-2024 Innentüren

### Titel 1 Vorbereitende Arbeiten und Baustelleneinrichtung

*Hinweis: ALLGEMEIN****
***ALLGEMEIN***

**1.10 Bemusterung vor Ausführung**
*** Pauschalposition
zur Bemusterungen der vorgesehenen Materialien, Bauteile und Oberflächen sowie Farben,
sind dem AG vor Ausführung der nachfolgend beschrieben Leistungen folgende Muster
mehrstufig zur Genehmigung vorzulegen:

1. Stufe:
8 Stück Oberflächenmuster Furnier, Fichte/Weißtanne, mit Dickschichtlasur, mehrschichtig, 4x seidenmatt 4x seidenglänzend, mit weißer Pigmentierung in 4 Abstuffungen der Pigmentanteile,
als Grundlage für Nachbeschriebenen Bemusterung, Abmessungen >200x300mm,

3 Stück Oberflächenmuster, HPL-Oberfläche weiß
Farbton RAL nach Wahl des AG:
-> 3 Weißtöne nach Wahl des AG
-> Mustergröße je 500*500 mm

2. Stufe (Alle Oberflächehn wie in der 1. Bemusterung entschieden):

1x Muster Umfassungszargenprofil, doppelt gefälzt, ohne Zierfalz, Zarge aus Holzwerkstoff,
Ansichtsbreite der Bekleidung ca. 60mm Oberflächen der Zarge aus Holz, Decklagen aus Fichte,
Oberflächen transparent beschichtet, matt, alle Kanten gefast 2mm, Montage durch
Leibungsverschraubung, mit Dämpfungs-/Dichtungsprofil am Anschlag, verdeckt befestigen,
-> Musterprofillänge 1000 mm

1x Oberflächenmuster Türblatt, Decklage aus Fichte, Maserung stehend, Maserung verschoben,
Randbereich mit 4-seitigem Einleimer, aus Holz, Fichte,
Oberfläche transparent beschichtet, matt, alle Kanten gefast 2mm,
-> Mustergröße 1000*1000 mm

1x Muster Stockzarge, einfach gefälzt, Zarge aus Holz, Oberflächen der Zarge aus Holz,
Decklagen aus Fichte, Oberflächen transparent beschichtet, matt, alle Kanten gefast 2mm,
Montage durch mit Dämpfungs-/Dichtungsprofil am Anschlag, verdeckt befestigen,
-> Musterprofillänge 1000 mm

1x Muster Leibungsbekleidung/Zierbekleidung, aus Holzwerkstoff, L-förmig, Ansichtsbreite der Bekleidung ca. 35mm,
Oberfläche der Zierbekleidung aus Holz, Decklage aus Fichte, Oberflächen transparent
beschichtet, matt, alle Kanten gefast 2mm,
-> Musterprofillänge 1000 mm

1x Oberflächenmuster Türblatt, mit HPL-Oberfläche, mit Bemusterung der Kantenausbildung,
Kanten weiß mit Kantenradius >2mm,
-> Mustergröße 1000*1000 mm

Alle Holzoberflächen der Türen (Inkl. Leibungsbekleidungen und Leisten) müssen mit einheitlicherer Oberfläche ausgeführt werden.
Bei weißen Türen sind alle sichtbaren Oberflächen im gleichen weißton Herzustellen, Zargen unt Türblätter mussen die gleiche Oberfläche haben.
Menge: 1,000 psch

**1.20 Werk- und Montageplanung**
*** Pauschalposition
Vom AN sind folgende Zeichnungen anzufertigen: Ausführungszeichnungen einschl. TürlistenÜbersichts- und Detailzeichnungen,
für sämtliche, in der Leistungsbeschreibung aufgeführten Leistungen, auf Grundlage der vom AG zur Verfügung gestellten
Baupläne des Objektplaners,

mit Nachweis der Güte der Baustoffe und Bauglieder gemäß Bauregelliste, mit Leistungen zur Ausführungsfreigabe,
mit Übernahme der Freigabevermerke und Revision Abstimmungen mit den am Projekt Beteiligten.

der Datenaustausch diesbezüglich erfolgt ausschließlich digital über Austauschplattform
des AG gemäß VHB-Formblätter, die Unterlagen sind vorzulegen in den Datenformaten DXF und PDF.
Menge: 1,000 psch

**1.30 Dokumentation**
*** Pauschalposition
Dokumentation aller Arbeiten unter Zugrundelegung der Dokumentationsrichtlinie
(DRL) des Bundesamtes für Bauwesen und Raumordnung als Mindestanforderung
an Inhalt/ Umfang und Strukturierung der Dokumentation. Die Dokumentation ist parallel
zur Ausführung der Bauleistung zu erstellen und fortzuschreiben. Bis spätestens 7 Tage
vor (Teil-) Abnahme der Bauleistung ist die Bestandsdokumentation komplett vom AN
an den AG zu übergeben.

Folgende Unterlagen sind mind. vorzulegen:
- Betriebs- und Bedienungsanweisungen
- Wartungs- und Pflegeanweisungen
- Nachweise zu Baustoffklassen
- Übereinstimmungserklärungen
- Vorlage aller Zulassungen und Prüfzeugnisse für Baustoffe mit Zulassungspflicht
- Sicherheitsdatenblätter der verwendeten Baustoffe
- Produktdatenblätter aller verwendeten Baustoffe und Ausführungsdetails
- Zum Zeitpunkt der Ausführung gültige Herstellerrichtlinien
- Messprotokolle
- Hersteller- und Bezugsadressen
- Werk- und Montageplanung gemäß Vorposition
- Abnahmeprotokolle
- Bautagesberichte / Fotodokumentation

Die Unterlagen sind vorzulegen:
1. Digital über Austauschplattform des AG
2. Dreifach in Papier in beschrifteten Ordnern mit Inhaltsverzeichnissen
3. Einfach als Dateien auf CD/DVD

Alle Dokumente sind sowohl in Papier als auch digital in eine 3-stufige
Gliederungsstruktur nach Vorgabe des AG einzuordnen.
Menge: 1,000 psch

*Hinweis: BAUSTELLENEINRICHTUNG****
***BAUSTELLENEINRICHTUNG***

**1.40 Baustelleneinrichtung, einrichten**
*** Pauschalposition
Baustelle für sämtliche, in der Leistungsbeschreibung aufgeführten Leistungen einrichten
Menge: 1,000 psch

**1.50 Baustelleneinrichtung, vorhalten**
Baustelle für sämtliche, in der Leistungsbeschreibung aufgeführten Leistungen vorhalten und unterhalten
Menge: 10,000 Wo

**1.60 Baustelleneinrichtung, räumen**
*** Pauschalposition
Baustelle für sämtliche, in der Leistungsbeschreibung aufgeführten Leistungen räumen
Menge: 1,000 psch

**1.70 Unterkunftscontainer, aufstellen, räumen**
*** Pauschalposition
Unterkunftscontainer, aufstellen und räumen.
Menge: 1,000 psch

**1.80 Unterkunftscontainer, vorhalten**
Unterkunftscontainer wie vor beschrieben, vorhalten und unterhalten.
Menge: 10,000 Wo

**1.90 Magazincontainer, aufstellen, räumen**
*** Pauschalposition
Magazincontainer, aufstellen und räumen.
Menge: 1,000 psch

**1.100 Magazincontainer, vorhalten**
Magazincontainer wie vor beschrieben, vorhalten und unterhalten.
Menge: 6,000 Wo

### Titel 2 Holzrahmentüren mit Massivholzstockzargen und Glasfüllung

**Ausführungsbeschreibung 17 Ausführungsbeschreibung Rahmentüren mit Massivstockzarg**
*Zargen*
Ausführung mit Massivholzstockzargen, Fichte, einfach gefälzt, Ansichtsbreite ca.70mm, Rahmentiefe ca. 73mm,

Oberfläche lasiert, mehrschichtig, Dickschichtlasur, transparent, mit UV-schutz, seidenmatt,
Kantenradius 2-3mm, Montage durch Leibungsverschraubung, mit Schraubankerbefestigung, Montage flächenbündig,
VK Stockzarge gleich VK Wand, mit Dämpfungs-/Dichtungsprofil dreiseitig am Anschlag,
verdeckt befestigen, Wandart/Konstruktion gem. Einzelpositionen,
*Türflügel*
Alle Türflügel in Rahmenbauweise, aus Massivholz, doppelt gefälzt, flächenbündig mit Zarge,
Ansichtsbreite ca.100-120mm, Rahmentiefe 73-100mm, Zargen und Rahmentiefe Flügel gleich/flächenbündig,
Kantenradius 2-3mm, Rahmenprofile mit liegenden Lamellen (Leimfugen nicht sichtbar),
Oberflächen des Rahmenprofil aus Holz, Decklagen aus Fichte, lasiert, mehrschichtig, Dickschichtlasur, transparent, mit UV-schutz, seidenmatt,
Türflügel mit transparenter/transluzenter Füllung, aus Verbund-Sicherheitsglas (VSG).
*Festverglasungen und Oberlichter*
Alle Festverglasungen und Oberlichter in Rahmenbauweise, aus Massivholz, flächenbündig mit Zarge,
Ansichtsbreite ca.70mm, Rahmentiefe 73-100mm, Zargen und Rahmentiefe gleich/flächenbündig,
Rahmenprofile mit liegenden Lamellen (Leimfugen nicht sichtbar),
Oberflächen des Rahmenprofil aus Holz, Decklagen aus Fichte,  lasiert, mehrschichtig, Dickschichtlasur, transparent, mit UV-schutz, seidenmatt,
mit transparenter/transluzenter Füllung, aus Verbund-Sicherheitsglas (VSG).
*Bänder und Beschläge*
Rollenbänder, 3 Bänder je Flügel, mit 3-D-verstellbarem Aufnahmeelement,
aus nichtrostendem Stahl, matt geschliffen, 3-teilig, mit Bodendichtung, absenkbar,

mit Schließblech als Lappenschließblech, aus nichtrostendem Stahl, matt,
Dicke 3 mm, Länge 200 mm, Breite 27 mm, Schließblech rund, für gefälzte Türen,
Klassifizierung DIN EN 12209, Gebrauchskategorie Klasse 3,
Schlossmaße DIN 18251, mit Riegelkasten aus Metall.
*Leibungsbekleidungen und Verleistung*
Leibungsbekleidung/Zierbekleidung/Verleistung aus Holzwerkstoff, Decklagen aus Fichte, Sortierklasse A,  lasiert, mehrschichtig, Dickschichtlasur, transparent, mit UV-schutz,
seidenmatt, mit Pigmentierung, gem. Bemusterung)

Geometrie gem. Zeichnung, Materialstärke ca.15mm, Ansichtsbreite der Verleistung ca. 60mm,
Ansichtsbreite der Bekleidung ca. 60mm,  Leibungstiefe gem. Zeichnung,
Wandstärke/Maulweite gem Einzelposition,

(Holzoberflläche einheitlich zu Zargen/Rahmen)
*bauphysikalische Anforderungen*
Bedienungskräfte Klasse 3 DIN EN 12217,
Mechanische Festigkeit: Klasse 4 DIN EN 1192 / Klasse E RAL-GZ 426,
Klimaklasse II, Prüfklima b, DIN EN 1121 (mittlere Beanspruchung),
bewertetes Schalldämm-Maß DIN 4109 4109 RW 37dB (wenn in der Position nicht anders angegeben).

**2.10 TYP 3.1 - Innentür, 2-flg. 2280/3000, Massivholzstockzarge, Rahmentür mit Glasfüllung, mit Oberlicht, T30-RS**
Innentürelement gem. Ausführungsbeschreibung, aus Rahmentür (Stockzarge), mit Oberlicht,
als Drehflügeltür, 2-flügelig, einfach gefälzt, flächenbündig, als barrierefreie Ausführung DIN 18040,
Teilung gem. Zeichnung, bewertetes Schalldämm-Maß DIN 4109 Rw 37dB,
Öffnungsrichtung/Gangflügel gem. Türliste,

Brandschutzanforderung T30 RS,
vorgerichtet für Obentürschließer,

mit beidseitig umlaufender Verleistung,
Ausführung gem. Detailplan und Ausführungsbeschreibung,

mit Einsteckschloss, vorgerichtet für Profilzylinder DIN 18252,
Stulp aus nichtrostendem Stahl, Falle und Riegel aus Stahl, korrosionsgeschützt,

mit beidseitiger Drückergarnitur, Rosettengarnitur rund, aus Edelstahl,

Breite Nennmaß Wandöffnung:  2280mm,
Höhe Nennmaß Wandöffnung:  3000 mm,
lichte Durchgangsbreite Doppelflügel:  >1900 mm,
lichte Durchgangsbreite je Flügel:  >900 mm,
lichte Durchgangshöhe:  2240 mm

Einbau in:
Wandart/Konstruktion:  Massivholz / Holzrahmenbauweis
Maulweite/Wanddicke:  Flurwandeinbau

Zeichnung/Typ:  3.1
IT-Nr.:  sieh Türliste
Einbauort/Lage:  Flure EG/OG
Menge: 7,000 St

**2.20 TYP 3.2 - Innentür, 2-flg. 2250/3000, Massivholzstockzarge, Rahmentür mit Glasfüllung, mit Oberlicht, T30-RS**
Innentürelement gem. Ausführungsbeschreibung, aus Rahmentür (Stockzarge), mit Oberlicht,
als Drehflügeltür, 2-flügelig, einfach gefälzt, flächenbündig, als barrierefreie Ausführung DIN 18040,
Teilung gem. Zeichnung, bewertetes Schalldämm-Maß DIN 4109 Rw 37dB,
Öffnungsrichtung/Gangflügel gem. Türliste,

Brandschutzanforderung T30 RS,
vorgerichtet für Obentürschließer,

mit einseitig umlaufender Leibungsbekleidung/Zierbekleidung,
mit einseitig umlaufender Verleistung,
Ausführung Leibungsbekleidung/Verleistung gem. Detailplan und Ausführungsbeschreibung,

mit Einsteckschloss, vorgerichtet für Profilzylinder DIN 18252,
Stulp aus nichtrostendem Stahl, Falle und Riegel aus Stahl, korrosionsgeschützt,

mit beidseitiger Drückergarnitur, Rosettengarnitur rund, aus Edelstahl,

Breite Nennmaß Wandöffnung:  2250mm,
Höhe Nennmaß Wandöffnung:  3000 mm,
lichte Durchgangsbreite Doppelflügel:  >1800 mm,
lichte Durchgangsbreite je Flügel:  >900 mm,
lichte Durchgangshöhe:  2240 mm

Einbau in:
Wandart/Konstruktion:  Stahlbeton
Maulweite/Wanddicke:  25 cm

Zeichnung/Typ:  3.2
IT-Nr.:  sieh Türliste
Einbauort/Lage:  Treppenhäuser EG/OG
Menge: 14,000 St

**2.30 TYP 3.3 - Innentür, 2-flg. 3500/3000, Massivholzstockzarge, Rahmentür mit Glasfüllung, mit zwei Seitenteilen, mit drei Oberlichtern**
Innentürelement gem. Ausführungsbeschreibung, aus Rahmentür (Stockzarge),
drei Oberlichter und zwei seitlichen Festverglasungen, als Drehflügeltür, 2-flügelig,
einfach gefälzt, flächenbündig, als barrierefreie Ausführung DIN 18040,
Teilung gem. Zeichnung, mit zwei vertikalen Kopplungen,
bewertetes Schalldämm-Maß DIN 4109 Rw 37dB,
Öffnungsrichtung/Gangflügel gem. Türliste, vorgerichtet für Obentürschließer,

mit einseitig umlaufender Leibungsbekleidung/Zierbekleidung,
mit einseitig umlaufender Verleistung,
Ausführung Leibungsbekleidung verleistung gem. Detailplan und Ausführungsbeschreibung,

mit Einsteckschloss, vorgerichtet für Profilzylinder DIN 18252,
Stulp aus nichtrostendem Stahl, Falle und Riegel aus Stahl, korrosionsgeschützt,

mit beidseitiger Drückergarnitur, Rosettengarnitur rund, aus Edelstahl,

Breite Nennmaß Wandöffnung:  3500 mm,
Höhe Nennmaß Wandöffnung:  3000 mm,
lichte Durchgangsbreite Doppelflügel:  >1800 mm,
lichte Durchgangsbreite je Flügel:  >900 mm,
lichte Durchgangshöhe:  2240 mm

Einbau in:
Wandart/Konstruktion:  Massivholz/Holzrahmenbau
Maulweite/Wanddicke:  25 cm

Zeichnung/Typ:  3.4
IT-Nr.:  IT-0.F10
Einbauort/Lage:  Erdgeschoss Windfang
Menge: 1,000 St

**2.40 TYP 3.3 - Innentür, 2-flg. 3500/3000, Massivholzstockzarge, Rahmentür mit Glasfüllung, mit zwei Seitenteilen, mit drei Oberlichtern, T30-RS**
Innentürelement gem. Ausführungsbeschreibung, aus Rahmentür (Stockzarge),
drei Oberlichter und zwei seitlichen Festverglasungen,
als Drehflügeltür, 2-flügelig, wie in vorbeschriebener Position jedoch:

Brandschutzanforderung T30 RS,
vorgerichtet für Obentürschließer,

Breite Nennmaß Wandöffnung:  3500 mm,
Höhe Nennmaß Wandöffnung:  3000 mm,
lichte Durchgangsbreite Doppelflügel:  >1800 mm,
lichte Durchgangsbreite je Flügel:  >900 mm,
lichte Durchgangshöhe:  2240 mm

Einbau in:
Wandart/Konstruktion:  Stahlbeton
Maulweite/Wanddicke:  25 cm

Zeichnung/Typ:  3.4
IT-Nr.:  IT-0.F09,
Einbauort/Lage:  Erdgeschoss Foyer/Treppenhaus 2
Menge: 1,000 St

**2.50 TYP 3.4 - Innentür, 1-flg. 2000/2660, Massivholzstockzarge, Rahmentür mit Glasfüllung, mit Seitenteil, mit Oberlicht, 42dB**
Innentürelement gem. Ausführungsbeschreibung, aus Rahmentür, Zarge, Oberlicht und seitlicher Festverglasung,
als Drehflügeltür, 1-flügelig, einfach gefälzt, flächenbündig, als barrierefreie Ausführung DIN 18040,
Teilung gem. Zeichnung, bewertetes Schalldämm-Maß DIN 4109 Rw 42dB,
Öffnungsrichtung/Gangflügel gem. Türliste,

mit einseitig umlaufender Leibungsbekleidung/Zierbekleidung,
mit einseitig umlaufender Verleistung,
Ausführung Leibungsbekleidung verleistung gem. Detailplan und Ausführungsbeschreibung,

mit Einsteckschloss, vorgerichtet für Profilzylinder DIN 18252,
Stulp aus nichtrostendem Stahl, Falle und Riegel aus Stahl, korrosionsgeschützt,

mit beidseitiger Drückergarnitur, Rosettengarnitur rund, aus Edelstahl,

Breite Nennmaß Wandöffnung:  2000 mm,
Höhe Nennmaß Wandöffnung:  2660 mm,
lichte Durchgangsbreite:  >1000 mm,
lichte Durchgangshöhe:  2240 mm

Einbau in:
Wandart/Konstruktion:  Stahlbeton
Maulweite/Wanddicke:  25 cm

Zeichnung/Typ:  3.4
IT-Nr.:  IT-0.F11
Einbauort/Lage:  Treppenhaus 1 EG
Menge: 1,000 St

**2.60 TYP 3.5 - Innentür, 2-flg. 1800/3000, Massivholzstockzarge, Rahmentür mit Glasfüllung, mit Oberlicht, T30-RS**
Innentürelement gem. Ausführungsbeschreibung, aus Rahmentür, Zarge und Oberlicht,
als Drehflügeltür, 2-flügelig, einfach gefälzt, flächenbündig, als barrierefreie Ausführung DIN 18040,
Teilung gem. Zeichnung, mit zwei vertikalen Kopplungen, bewertetes Schalldämm-Maß DIN 4109 Rw 37dB,
Öffnungsrichtung/Gangflügel gem. Türliste,

Brandschutzanforderung T30 RS,
vorgerichtet für Obentürschließer,

mit einseitig umlaufender Leibungsbekleidung/Zierbekleidung,
mit einseitig umlaufender Verleistung,
Ausführung Leibungsbekleidung verleistung gem. Detailplan und Ausführungsbeschreibung,

mit Einsteckschloss, vorgerichtet für Profilzylinder DIN 18252,
Stulp aus nichtrostendem Stahl, Falle und Riegel aus Stahl, korrosionsgeschützt,

mit beidseitiger Drückergarnitur, Rosettengarnitur rund, aus Edelstahl,

Breite Nennmaß Wandöffnung:  1800mm,
Höhe Nennmaß Wandöffnung:  3000 mm,
lichte Durchgangsbreite Doppelflügel:  >1600 mm,
lichte Durchgangsbreite Gangflügel:  >1000 mm,
lichte Durchgangshöhe:  2240 mm

Einbau in:
Wandart/Konstruktion:
Maulweite/Wanddicke:  ... mm (Leibungsbekleidung/Zierbekleidung)

Zeichnung/Typ:  3.2
IT-Nr.:
Einbauort/Lage:
Menge: 1,000 St

*Hinweis: Ausstattung zu vorbeschriebenen Türen:*

**2.70 Türschließer als Obentürschließer zweiflg. GR.4, an Rahmentür**
Obentürschließer DIN EN 1154, Größenklasse 4, für Feuer-/Rauchschutztür als Innentür, für 2-flügelige Türanlagen, mit Gleitschiene,
Montage Bandseite, Farbton silber, Korrosionsbeständigkeit DIN EN 1670 Klasse 0, mit Abnahmeprüfung und dauerhafter Anbringung des Zulassungsschildes.

IT-Nr /Typen .:  Typen 3.1, 3.2, 3.3, 3.5
Einbauort/Lage:  Flurtüren EG/OG
Menge: 24,000 St

**2.80 Fluchtwegverriegelung/Fluchtwegterminal, Einbau in 2-fgl Tür, beidseitige Fluchtrichtung**
Verriegelungssystem in Rettungswegen, geprüft nach EltVTR. für 2-flügelige Türanlage, Gehflügel mit elektromechanischer Verriegelung für 24 V DC, Montage Bandseite,
mit elektromagnetischer Merfachverriegelung  Netzspannung 230 V AC, Betriebsspannung 24 V DC,

Steuerung mit beleuchteter Nottaste, Gehäuse grün RAL 6032, mit integriertem Nottasten-Hinweisschild,
mit  Schlüsseltaster mit 2 Schaltkontakten, inkl. Profilhalbzylinder zum Einstellen der Funktionen:
Kurzzeitfreigabe, Dauerentriegeln, Verriegeln und zur Alarmrückstellung,

Aufputzmontage, Steuerung mit eigenem Netzteil 230 V AC, ),
Inkl. Verkabelung bis in die Abhangdecke (Kabellänge bis 4m),

mit Schnittstellen zu:
- Schlosser/Zylinderkontakt
- Brandmeldeanlage
- optischer oder akustischer Alarmanzeige

Funktionen:
- Abbruch und Nachtriggern in Verbindung mit Kurzzeitentriegelung
- Kurzzeitfreigabezeit 20 Sekunden
- Voralarmzeit 60 Sekunden
- Türalarm bei Türaufbruch
- Integrierter Summer zur akustischen Signalisierung bei Alarmen und Voralarm
- Automatische Speicherung des Betriebszustandes bei Netzausfällen
- Servicemode zur Unterdrückung des Sabotagealarmes

"Geze TZ 300+Geze (mit Verrieglung für 2-flügelige Türen) " oder gleichwertig.

Einbau in Tür Typ:  3.1
IT-Nr.:  IT-0.F01, IT-1.F01, IT-1.F10
Einbauort/Lage:  EG/OG
Menge: 3,000 St

**2.90 Panikschloss, Einbau in 2-fgl Tür**
Zulage zu vorbeschirebener 2-flügeliger Innentür, für die Ausführung mit
mit Einsteckschloss mit Panikfunktion, als Umschaltfunktion, vorgerichtet für Profilzylinder DIN 18252,
Stulp aus nichtrostendem Stahl, Falle und Riegel aus Stahl, korrosionsgeschützt,
Menge: 10,000 St

**2.100 Panikschloss, Einbau in 1-fgl Tür**
Zulage zu vorbeschirebener 1-flügeliger Innentür, für die Ausführung mit
mit Einsteckschloss mit Panikfunktion, als Umschaltfunktion, vorgerichtet für Profilzylinder DIN 18252,
Stulp aus nichtrostendem Stahl, Falle und Riegel aus Stahl, korrosionsgeschützt,
Menge: 1,000 St

**2.110 Magnetischer Türfeststeller, Wandmontage**
Türfeststellanlage mit elektrischen Haftmagnwet, zugelassen für Türen mit Brandschutzanforderung, Edelstahl, zur Wanfmontage, mit verstellbarem Ausleger, mit schwenkbarern Magnetkopf,
mit passender Ankerplatte, Wandabstand vom 10-20 cm, Befestigungsuntergrung Holz/Beton, einschließlich Anschluss, mit zwei Funkrauchmelder, mit Unterbrechertaster.
Menge: 46,000 St

### Titel 3 Blatttüren mit Umfassungszargen

**Ausführungsbeschreibung 19 Ausführungsbeschreibung Blattüren mit Umfassungszarge**
*Zargen*
Ausführung mit Holzwerkstoff-Umfassungszargen, einfach gefälzt, für Türblatt mit Anschlagfalz,
Montage durch Leibungsverschraubung, mit Schraubankerbefestigung, für Einbau des Türblattes mit Falz, mit Dämpfungs-/Dichtungsprofil dreiseitig am Anschlag, verdeckt befestigen, Wandart/Konstruktion gem. Einzelpositionen, Maulweite gem. Einzelpositionen,
Oberflächen/Decklage des Türblattes aus Holz, Fichte, Maserung stehend, Maserung verschoben, lasiert, mehrschichtig, Dickschichtlasur, transparent, mit UV-Schutz, seidenmatt, gem. Bemusterung.

Ansichtsbreite der Bekleidung: Bandseite ca. 60mm, Bandgegenseite ca. 75mm,
*Türblätter*
Türblätter, geschlossen, aus Holzwerkstoff, einfach gefälzt, Anschlagfalz,
mit Einlage aus Vollspanplatte, Oberflächen/Decklage des Türblattes aus Holz,
Fichte, Maserung stehend, Maserung verschoben,
lasiert, mehrschichtig, Dickschichtlasur, transparent, mit UV-schutz, seidenmatt, gem. Bemusterung,
Randbereich mit 4-seitigem Einleimer, aus Holz, Fichte, Türblattdicke ca. 50mm,
*Glasausschnitte*
Glasausschnitte transparenter/transluzenter Füllung, aus Verbund-Sicherheitsglas (VSG),
mit Glashalteleisten aus Holz, Decklage aus Fichte, lasiert, mehrschichtig, Dickschichtlasur, transparent, mit UV-schutz.
*Bänder und Beschläge*
Rollenbänder, 3 Bänder je Flügel, mit 3-D-verstellbarem Aufnahmeelement,
aus nichtrostendem Stahl, matt geschliffen, 3-teilig, mit Bodendichtung, absenkbar,

mit Schließblech als Lappenschließblech, aus nichtrostendem Stahl, matt,
Dicke 3 mm, Länge 200 mm, Breite 27 mm, Schließblech rund, für gefälzte Türen,
Klassifizierung DIN EN 12209, Gebrauchskategorie Klasse 3,
Schlossmaße DIN 18251, mit Riegelkasten aus Metall.
*bauphysikalische Anforderungen*
Bedienungskräfte Klasse 3 DIN EN 12217,
Mechanische Festigkeit: Klasse 4 DIN EN 1192 / Klasse E RAL-GZ 426,
Klimaklasse II, Prüfklima b, DIN EN 1121 (mittlere Beanspruchung),
bewertetes Schalldämm-Maß DIN 4109 gem. Einzelpositionen.

*Hinweis: TYP 1.1****
***TYP 1.1***

**3.10 TYP 1.1 - Innentür, 1-flg. 1000/2470, Umfassungszarg, Wanddicke ca. 345mm, 37dB**
Innentürelement gem. Ausführungsbeschreibung, aus Türblatt und Zarge, als Drehflügeltür, 1-flügelig,
einfach gefälzte Ausfühtung, als barrierefreie Ausführung DIN 18040,
Öffnungsrichtung gem. Türliste, bewertetes Schalldämm-Maß DIN 4109 Rw 37 dB,

mit Einsteckschloss (mit Wechselfunktion), vorgerichtet für Profilzylinder DIN 18252,
mit Wechselgarnitur, als Rosettengarnitur rund, aus Edelstahl,

Breite Nennmaß Wandöffnung:  1000 mm,
Höhe Nennmaß Wandöffnung:  2470 mm,
lichte Durchgangsbreite:  >900 mm,
lichte Durchgangshöhe:  >2400 mm

Einbau in:
Wandart/Konstruktion:  Holzrahmenbau
Maulweite/Wanddicke:  ca. 345 mm,

Zeichnung/Typ:  Typ 1.1
IT-Nr.:  gem. Türliste
Einbauort/Lage:  EG/OG
Menge: 18,000 St

**3.20 TYP 1.1 - Innentür, 1-flg. 1000/2470, Umfassungszarg, Wanddicke ca. 345mm, 42dB**
Innentürelement gem. Ausführungsbeschreibung,
aus Türblatt und Zarge, als Drehflügeltür, 1-flügelig,
wie in vorbeschriebener Position jedoch:

bewertetes Schalldämm-Maß DIN 4109 Rw 42 dB,

Zeichnung/Typ:  Typ 1.1
IT-Nr.:  gem. Türliste
Einbauort/Lage:  EG/OG
Menge: 8,000 St

**3.30 TYP 1.1 - Innentür, 1-flg. 1000/2470, Umfassungszarg, Wanddicke ca. 345mm, 37dB, T30-RS**
Innentürelement gem. Ausführungsbeschreibung,
aus Türblatt und Zarge, als Drehflügeltür, 1-flügelig,
wie in vorbeschriebener Position jedoch:

bewertetes Schalldämm-Maß DIN 4109 Rw 37 dB,
Brandschutzanforderung T30 RS,
vorgerichtet für Obentürschließer,

Zeichnung/Typ:  Typ 1.1
IT-Nr.:  gem. Türliste
Einbauort/Lage:  EG/OG
Menge: 1,000 St

**3.40 TYP 1.1 - Innentür, 1-flg. 1000/2470, Umfassungszarg, Wanddicke ca. 345mm, 37dB, RS**
Innentürelement gem. Ausführungsbeschreibung,
aus Türblatt und Zarge, als Drehflügeltür, 1-flügelig,
wie in vorbeschriebener Position jedoch:

bewertetes Schalldämm-Maß DIN 4109 Rw 37 dB,
Brandschutzanforderung RS,
vorgerichtet für Obentürschließer,

Zeichnung/Typ:  Typ 1.1
IT-Nr.:  gem. Türliste
Einbauort/Lage:  EG/OG
Menge: 11,000 St

**3.50 TYP 1.1 - Innentür, 1-flg. 1000/2470, Umfassungszarg, Wanddicke ca. 345mm, 42dB, RS**
Innentürelement gem. Ausführungsbeschreibung,
aus Türblatt und Zarge, als Drehflügeltür, 1-flügelig,
wie in vorbeschriebener Position jedoch:

bewertetes Schalldämm-Maß DIN 4109 Rw 42 dB,
Brandschutzanforderung RS,
vorgerichtet für Obentürschließer,

Zeichnung/Typ:  Typ 1.1
IT-Nr.:  gem. Türliste
Einbauort/Lage:  EG/OG
Menge: 7,000 St

*Hinweis: TYP 1.1a****
***TYP 1.1a***
(Maulweite 20,5cm, Montage in Trockenbau)

**3.60 TYP 1.1a - Innentür, 1-flg. 1000/2470, Umfassungszarg, Wanddicke ca. 205mm, 37dB**
Innentürelement gem. Ausführungsbeschreibung, aus Türblatt und Zarge, als Drehflügeltür, 1-flügelig,
einfach gefälzte Ausfühtung, als barrierefreie Ausführung DIN 18040,
Öffnungsrichtung gem. Türliste, bewertetes Schalldämm-Maß DIN 4109 Rw 37 dB,

mit Einsteckschloss, vorgerichtet für Profilzylinder DIN 18252,
mit beidseitiger Drückergarnitur, Rosettengarnitur rund, aus Edelstahl,

Breite Nennmaß Wandöffnung:  1000 mm,
Höhe Nennmaß Wandöffnung:  2470 mm,
lichte Durchgangsbreite:  >900 mm,
lichte Durchgangshöhe:  >2400 mm

Einbau in:
Wandart/Konstruktion:  Trockenbau (Doppelständerwand)
Maulweite/Wanddicke:  ca. 205 mm,

Zeichnung/Typ:  Typ 1.1a
IT-Nr.:  gem. Türliste
Einbauort/Lage:  EG/OG
Menge: 4,000 St

**3.70 TYP 1.1a - Innentür, 1-flg. 1000/2470, Umfassungszarg, Wanddicke ca. 205mm, 42dB**
Innentürelement gem. Ausführungsbeschreibung,
aus Türblatt und Zarge, als Drehflügeltür, 1-flügelig,
wie in vorbeschriebener Position jedoch:

bewertetes Schalldämm-Maß DIN 4109 Rw 42 dB,

Zeichnung/Typ:  Typ 1.1a
IT-Nr.:  gem. Türliste
Einbauort/Lage:  EG/OG
Menge: 4,000 St

**3.80 TYP 1.1a - Innentür, 1-flg. 1000/2470, Umfassungszarg, Wanddicke ca. 205mm, 37dB, T30-RS**
Innentürelement gem. Ausführungsbeschreibung,
aus Türblatt und Zarge, als Drehflügeltür, 1-flügelig,
wie in vorbeschriebener Position jedoch:

bewertetes Schalldämm-Maß DIN 4109 Rw 37 dB,
Brandschutzanforderung T30 RS,
vorgerichtet für Obentürschließer,

Zeichnung/Typ:  Typ 1.1a
IT-Nr.:  gem. Türliste
Einbauort/Lage:  EG/OG
Menge: 1,000 St

**3.90 TYP 1.1a - Innentür, 1-flg. 1000/2470, Umfassungszarg, Wanddicke ca. 205mm, 42dB, RS**
Innentürelement gem. Ausführungsbeschreibung,
aus Türblatt und Zarge, als Drehflügeltür, 1-flügelig,
wie in vorbeschriebener Position jedoch:

bewertetes Schalldämm-Maß DIN 4109 Rw 42 dB,
Brandschutzanforderung RS,
vorgerichtet für Obentürschließer,

Zeichnung/Typ:  Typ 1.1a
IT-Nr.:  gem. Türliste
Einbauort/Lage:  EG/OG
Menge: 1,000 St

*Hinweis: TYP 1.1b****
***TYP 1.1b***
(Maulweite 25cm, Montage in Stahlbeton)

**3.100 TYP 1.1b - Innentür, 1-flg. 1000/2470, Umfassungszarg, Wanddicke ca. 250mm, 42dB,**
Innentürelement gem. Ausführungsbeschreibung, aus Türblatt und Zarge, als Drehflügeltür, 1-flügelig,
einfach gefälzte Ausfühtung, als barrierefreie Ausführung DIN 18040,
Öffnungsrichtung gem. Türliste, bewertetes Schalldämm-Maß DIN 4109 Rw 42 dB,

mit Einsteckschloss, vorgerichtet für Profilzylinder DIN 18252,
mit beidseitiger Drückergarnitur, Rosettengarnitur rund, aus Edelstahl,

Breite Nennmaß Wandöffnung:  1000 mm,
Höhe Nennmaß Wandöffnung:  2470 mm,
lichte Durchgangsbreite:  >900 mm,
lichte Durchgangshöhe:  >2400 mm

Einbau in:
Wandart/Konstruktion:  Stahlbeton
Maulweite/Wanddicke:  ca. 250 mm,

Zeichnung/Typ:  Typ 1.1b
IT-Nr.:  gem. Türliste
Einbauort/Lage:  EG/OG
Menge: 1,000 St

**3.110 TYP 1.1b - Innentür, 1-flg. 1000/2470, Umfassungszarg, Wanddicke ca. 250mm, 42dB, T30-RS**
Innentürelement gem. Ausführungsbeschreibung,
aus Türblatt und Zarge, als Drehflügeltür, 1-flügelig,
wie in vorbeschriebener Position jedoch:

bewertetes Schalldämm-Maß DIN 4109 Rw 42 dB,
Brandschutzanforderung T30 RS,
vorgerichtet für Obentürschließer,

Zeichnung/Typ:  Typ 1.1b
IT-Nr.:  gem. Türliste
Einbauort/Lage:  EG/OG
Menge: 3,000 St

*Hinweis: TYP 1.1c****
***TYP 1.1c***
(Maulweite 37cm, Montage in Stahlbeton)

**3.120 TYP 1.1c - Innentür, 1-flg. 1000/2470, Umfassungszarg, Wanddicke ca. 370mm, 42dB**
Innentürelement gem. Ausführungsbeschreibung, aus Türblatt und Zarge, als Drehflügeltür, 1-flügelig,
einfach gefälzte Ausfühtung, als barrierefreie Ausführung DIN 18040,
Öffnungsrichtung gem. Türliste, bewertetes Schalldämm-Maß DIN 4109 Rw 42 dB,

mit Einsteckschloss (mit Wechselfunktion), vorgerichtet für Profilzylinder DIN 18252,
mit Wechselgarnitur, als Rosettengarnitur rund, aus Edelstahl,

Breite Nennmaß Wandöffnung:  1000 mm,
Höhe Nennmaß Wandöffnung:  2470 mm,
lichte Durchgangsbreite:  >900 mm,
lichte Durchgangshöhe:  >2400 mm

Einbau in:
Wandart/Konstruktion:  Stahlbeton
Maulweite/Wanddicke:  ca. 370 mm,

Zeichnung/Typ:  Typ 1.1c
IT-Nr.:  gem. Türliste
Einbauort/Lage:  EG/OG
Menge: 1,000 St

**3.130 TYP 1.1c - Innentür, 1-flg. 1000/2470, Umfassungszarg, Wanddicke ca. 370mm, 37dB, RS**
Innentürelement gem. Ausführungsbeschreibung,
aus Türblatt und Zarge, als Drehflügeltür, 1-flügelig,
wie in vorbeschriebener Position jedoch:

bewertetes Schalldämm-Maß DIN 4109 Rw 37 dB,
Brandschutzanforderung RS,
vorgerichtet für Obentürschließer,

Zeichnung/Typ:  Typ 1.1c
IT-Nr.:  gem. Türliste
Einbauort/Lage:  EG/OG
Menge: 1,000 St

**3.140 TYP 1.1c - Innentür, 1-flg. 1000/2470, Umfassungszarg, Wanddicke ca. 370mm, 42dB, T30-RS**
Innentürelement gem. Ausführungsbeschreibung,
aus Türblatt und Zarge, als Drehflügeltür, 1-flügelig,
wie in vorbeschriebener Position jedoch:

bewertetes Schalldämm-Maß DIN 4109 Rw 42 dB,
Brandschutzanforderung T30-RS,
vorgerichtet für Obentürschließer,

Zeichnung/Typ:  Typ 1.1c
IT-Nr.:  gem. Türliste
Einbauort/Lage:  EG/OG
Menge: 3,000 St

*Hinweis: TYP 1.1d****
***TYP 1.1d***
(Maulweite 36cm, Montage in Trockenbau Doppelständerwand mit Leibung)

**3.150 TYP 1.1d - Innentür, 1-flg. 1000/2470, Umfassungszarg, Wanddicke ca. 360mm, 42dB**
Innentürelement gem. Ausführungsbeschreibung, aus Türblatt und Zarge, als Drehflügeltür, 1-flügelig,
einfach gefälzte Ausfühtung, als barrierefreie Ausführung DIN 18040,
Öffnungsrichtung gem. Türliste, bewertetes Schalldämm-Maß DIN 4109 Rw 42 dB,

mit Einsteckschloss, vorgerichtet für Profilzylinder DIN 18252,
mit beidseitiger Drückergarnitur, Rosettengarnitur rund, aus Edelstahl,

Breite Nennmaß Wandöffnung:  1000 mm,
Höhe Nennmaß Wandöffnung:  2470 mm,
lichte Durchgangsbreite:  >900 mm,
lichte Durchgangshöhe:  >2400 mm

Einbau in:
Wandart/Konstruktion:  Trockenbau (Doppelständerwand mit Leibung)
Maulweite/Wanddicke:  ca. 360 mm,

Zeichnung/Typ:  Typ 1.1d
IT-Nr.:  gem. Türliste
Einbauort/Lage:  EG/OG
Menge: 2,000 St

*Hinweis: TYP 1.1 G****
***TYP 1.1 G***
(mit Glasauschnitt)

**3.160 TYP 1.1 - Innentür, 1-flg. 1000/2470, Umfassungszarg, Wanddicke ca. 345mm, 37dB, Glasausschnitt**
Innentürelement gem. Ausführungsbeschreibung, aus Türblatt und Zarge, als Drehflügeltür, 1-flügelig,
einfach gefälzte Ausfühtung, als barrierefreie Ausführung DIN 18040,
Öffnungsrichtung gem. Türliste, bewertetes Schalldämm-Maß DIN 4109 Rw 37 dB,

mit Glasausschnitt aus Verbundsicherheitglas, zentriert angeordnet,

mit Einsteckschloss (mit Wechselfunktion), vorgerichtet für Profilzylinder DIN 18252,
mit Wechselgarnitur, als Rosettengarnitur rund, aus Edelstahl,

Breite Nennmaß Wandöffnung:  1000 mm,
Höhe Nennmaß Wandöffnung:  2470 mm,
Breite Glasausschnitt:  >700 mm,
Höhe Glasausschnitt:  >2150mm
lichte Durchgangsbreite:  >900 mm,
lichte Durchgangshöhe:  >2400 mm

Einbau in:
Wandart/Konstruktion:  Holzrahmenbau
Maulweite/Wanddicke:  ca. 345 mm,

Zeichnung/Typ:  Typ 1.1 G
IT-Nr.:  gem. Türliste
Einbauort/Lage:  EG/OG
Menge: 20,000 St

**3.170 TYP 1.1 - Innentür, 1-flg. 1000/2470, Umfassungszarg, Wanddicke ca. 345mm, 42dB, Glasausschnitt**
Innentürelement gem. Ausführungsbeschreibung,
aus Türblatt und Zarge, als Drehflügeltür, 1-flügelig, mit Glasausschnitt
wie in vorbeschriebener Position jedoch:

bewertetes Schalldämm-Maß DIN 4109 Rw 42 dB,

Zeichnung/Typ:  Typ 1.1 G
IT-Nr.:  gem. Türliste
Einbauort/Lage:  EG/OG
Menge: 4,000 St

*Hinweis: TYP 1.4****
***TYP 1.4***

**3.180 TYP 1.4 - Innentür, 1-flg. 1000/2660, Umfassungszarg, Wanddicke ca. 225mm, 37dB**
Innentürelement gem. Ausführungsbeschreibung, aus Türblatt und Zarge, als Drehflügeltür, 1-flügelig,
einfach gefälzte Ausfühtung, als barrierefreie Ausführung DIN 18040,
Öffnungsrichtung gem. Türliste, bewertetes Schalldämm-Maß DIN 4109 Rw 37 dB,

mit Einsteckschloss, vorgerichtet für Profilzylinder DIN 18252,
mit beidseitiger Drückergarnitur, Rosettengarnitur rund, aus Edelstahl,

Breite Nennmaß Wandöffnung:  1000 mm,
Höhe Nennmaß Wandöffnung:  2660 mm,
lichte Durchgangsbreite:  >900 mm,
lichte Durchgangshöhe:  >2400 mm

Einbau in:
Wandart/Konstruktion:  Holzrahmenbau
Maulweite/Wanddicke:  ca. 225 mm

Zeichnung/Typ:  Typ 1.4
IT-Nr.:  gem. Türliste
Einbauort/Lage:  EG (Foyer)
Menge: 3,000 St

**3.190 TYP 1.4a - Innentür, 1-flg. 1000/2630, Umfassungszarg, Wanddicke ca. 260mm, 42dB, Glasausschnitt**
Innentürelement gem. Ausführungsbeschreibung, aus Türblatt und Zarge, als Drehflügeltür, 1-flügelig,
einfach gefälzte Ausfühtung, als barrierefreie Ausführung DIN 18040,
Öffnungsrichtung gem. Türliste, bewertetes Schalldämm-Maß DIN 4109 Rw 42dB,

mit Glasausschnitt aus Verbundsicherheitglas, zentriert angeordnet,

mit Einsteckschloss, vorgerichtet für Profilzylinder DIN 18252,
mit beidseitiger Drückergarnitur, Rosettengarnitur rund, aus Edelstahl,

Breite Nennmaß Wandöffnung:  1000 mm,
Höhe Nennmaß Wandöffnung:  2630 mm,
Breite Glasausschnitt:  >700 mm,
Höhe Glasausschnitt:  >2300mm
lichte Durchgangsbreite:  >900 mm,
lichte Durchgangshöhe:  >2400 mm

Einbau in:
Wandart/Konstruktion:  Holzrahmenbau
Maulweite/Wanddicke:  ca. 260 mm

Zeichnung/Typ:  Typ 1.4a
IT-Nr.:  gem. Türliste
Einbauort/Lage:  EG (Foyer)
Menge: 1,000 St

**3.200 TYP 1.4b - Innentür, 1-flg. 1000/2630, Umfassungszarg, Wanddicke ca. 285mm, 37dB**
Innentürelement gem. Ausführungsbeschreibung, aus Türblatt und Zarge, als Drehflügeltür, 1-flügelig,
einfach gefälzte Ausfühtung, als barrierefreie Ausführung DIN 18040,
Öffnungsrichtung gem. Türliste, bewertetes Schalldämm-Maß DIN 4109 Rw 37dB,

mit Einsteckschloss, vorgerichtet für Profilzylinder DIN 18252,
mit beidseitiger Drückergarnitur, Rosettengarnitur rund, aus Edelstahl,

Breite Nennmaß Wandöffnung:  1000 mm,
Höhe Nennmaß Wandöffnung:  2630 mm,
lichte Durchgangsbreite:  >900 mm,
lichte Durchgangshöhe:  >2400 mm

Einbau in:
Wandart/Konstruktion:  Holzrahmenbau
Maulweite/Wanddicke:  ca. 285 mm

Zeichnung/Typ:  Typ 1.4b
IT-Nr.:  gem. Türliste
Einbauort/Lage:  EG (Foyer)
Menge: 1,000 St

**3.210 TYP 1.4c - Innentür, 1-flg. 1000/2630, Umfassungszarg, Wanddicke ca. 225mm, 37dB**
Innentürelement gem. Ausführungsbeschreibung, aus Türblatt und Zarge, als Drehflügeltür, 1-flügelig,
einfach gefälzte Ausfühtung, als barrierefreie Ausführung DIN 18040,
Öffnungsrichtung gem. Türliste, bewertetes Schalldämm-Maß DIN 4109 Rw 37dB,

mit Einsteckschloss, vorgerichtet für Profilzylinder DIN 18252,
mit beidseitiger Drückergarnitur, Rosettengarnitur rund, aus Edelstahl,

Breite Nennmaß Wandöffnung:  1000 mm,
Höhe Nennmaß Wandöffnung:  2630 mm,
lichte Durchgangsbreite:  >900 mm,
lichte Durchgangshöhe:  >2400 mm

Einbau in:
Wandart/Konstruktion:  Holzrahmenbau
Maulweite/Wanddicke:  ca. 225 mm

Zeichnung/Typ:  Typ 1.4c
IT-Nr.:  gem. Türliste
Einbauort/Lage:  EG (Foyer)
Menge: 1,000 St

*Hinweis: TYP 1.2, 1.3, 1.5 ****
***TYP 1.2, 1.3, 1.5 ***

**3.220 TYP 1.2 - Innentür, 1-flg. 760/2470, Umfassungszarg, Wanddicke ca. 250mm, 37dB, T30-RS**
Innentürelement gem. Ausführungsbeschreibung, aus Türblatt und Zarge, als Drehflügeltür, 1-flügelig,
einfach gefälzte Ausfühtung, als barrierefreie Ausführung DIN 18040,
Öffnungsrichtung gem. Türliste, bewertetes Schalldämm-Maß DIN 4109 Rw 37 dB,

Brandschutzanforderung T30 RS,
vorgerichtet für Obentürschließer,

mit Einsteckschloss, vorgerichtet für Profilzylinder DIN 18252,
mit beidseitiger Drückergarnitur, Rosettengarnitur rund, aus Edelstahl,

Breite Nennmaß Wandöffnung:  760 mm,
Höhe Nennmaß Wandöffnung:  2470 mm,
lichte Durchgangsbreite:  >660 mm,
lichte Durchgangshöhe:  >2400 mm

Einbau in:
Wandart/Konstruktion:  Stahlbeton
Maulweite/Wanddicke:  ca. 225 mm

Zeichnung/Typ:  Typ 1.2
IT-Nr.:  gem. Türliste
Einbauort/Lage:  EG /Elektroraum
Menge: 1,000 St

**3.230 TYP 1.3 - Innentür, 1-flg. 760/2135, Umfassungszarg, Wanddicke ca. 250mm, 37dB, T30-RS**
Innentürelement gem. Ausführungsbeschreibung, aus Türblatt und Zarge, als Drehflügeltür, 1-flügelig,
einfach gefälzte Ausfühtung, als barrierefreie Ausführung DIN 18040,
Öffnungsrichtung gem. Türliste, bewertetes Schalldämm-Maß DIN 4109 Rw 37 dB,

Brandschutzanforderung T30 RS,
vorgerichtet für Obentürschließer,

mit Einsteckschloss, vorgerichtet für Profilzylinder DIN 18252,
mit beidseitiger Drückergarnitur, Rosettengarnitur rund, aus Edelstahl,

Breite Nennmaß Wandöffnung:  760 mm,
Höhe Nennmaß Wandöffnung:  2135 mm,
lichte Durchgangsbreite:  >660 mm,
lichte Durchgangshöhe:  >2020 mm

Einbau in:
Wandart/Konstruktion:  Stahlbeton
Maulweite/Wanddicke:  ca. 225 mm

Zeichnung/Typ:  Typ 1.3
IT-Nr.:  gem. Türliste
Einbauort/Lage:  EG /Elektroraum
Menge: 1,000 St

**3.240 TYP 1.5 - Innentür, 1-flg. 1000/2260, Umfassungszarg, Wanddicke ca. 250mm, 37dB, T30-RS**
Innentürelement gem. Ausführungsbeschreibung, aus Türblatt und Zarge, als Drehflügeltür, 1-flügelig,
einfach gefälzte Ausfühtung, als barrierefreie Ausführung DIN 18040,
Öffnungsrichtung gem. Türliste, bewertetes Schalldämm-Maß DIN 4109 Rw 37 dB,

Brandschutzanforderung T30 RS,
vorgerichtet für Obentürschließer,

mit Einsteckschloss, vorgerichtet für Profilzylinder DIN 18252,
mit beidseitiger Drückergarnitur, Rosettengarnitur rund, aus Edelstahl,

Breite Nennmaß Wandöffnung:  1000 mm,
Höhe Nennmaß Wandöffnung:  2260 mm,
lichte Durchgangsbreite:  >900 mm,
lichte Durchgangshöhe:  >2160 mm

Einbau in:
Wandart/Konstruktion:  Stahlbeton
Maulweite/Wanddicke:  ca. 225 mm

Zeichnung/Typ:  Typ 1.5
IT-Nr.:  gem. Türliste
Einbauort/Lage:  Abstellraum TRH1/3
Menge: 2,000 St

*Hinweis: Ausstattung zu vorbeschriebenen Türen:*

**3.250 Türschließer einflg. verdeckt, Gr.3, Endanschlag, Öffnungsdämpfung, an Blatttür**
Verdeckt liegendee Türschließer Größenklasse 3 DIN EN 1154, für vorbeschriebene Blatttüren (mit Stockzarge), für Feuer-/Rauchschutztür als Innentür, ohne Feststellung für Innentür, einflügelig, mit Öffnungsdämpfung und Endanschlag, für Einbau im Türblatt, mit Schließhebel und Gleitschiene für Anschlagtür.
Menge: 31,000 St

**3.260 Panikschloss, Einbau in 1-fgl Tür**
Zulage zu vorbeschirebener 1-flügeliger Innentür, für die Ausführung mit
mit Einsteckschloss mit Panikfunktion, als Umschaltfunktion, vorgerichtet für Profilzylinder DIN 18252,
Stulp aus nichtrostendem Stahl, Falle und Riegel aus Stahl, korrosionsgeschützt,
Menge: 18,000 St

### Titel 4 Blatttüren mit Umfassungszarge (Feuchtraum)

**Ausführungsbeschreibung 20 Ausführungsbeschreibung Blatttüren mit Umfassungszarge**
*Zargen*
Ausführung mit Holz-Umfassungszargen, als Feuchtraumzargen DIN EN 16580, einfach gefälzt, Kantenradius 2mm,
Montage durch Leibungsverschraubung, mit Schraubankerbefestigung, für Einbau des Türblattes mit Anschlagfalz,
mit Dämpfungs-/Dichtungsprofil dreiseitig am Anschlag, verdeckt befestigen, Wandart/Konstruktion gem. Einzelpositionen,
Oberfläche mit HPL-Decklage 05,-0,8mm,

Ansichtsbreite der Bekleidung: Bandseite ca. 60mm, Bandgegenseite ca. 75mm,
Maulweite/Wanddicke gem. Einzelpositionen,
*Türblätter*
Türblätter als Feuchtraumtürblatt DIN EN 16580, geschlossen, aus Holzwerkstoff, einfach gefälzt, Anschlagfalz,
mit Einlage aus Vollspanplatte, Kantenradius 2mm, Oberfläche mit HPL-Decklage 0,5-0,8mm,
Kantenausführung mit geschlossener Kunststoffkante ( alsABS-Kante), weiß, Türblattdicke ca. 50mm.
*Bänder und Beschläge*
Rollenbänder, 3 Bänder je Flügel, mit 3-D-verstellbarem Aufnahmeelement, feuchtraumgeeignet
aus nichtrostendem Stahl, matt geschliffen, 3-teilig, mit Bodendichtung, absenkbar,

mit Schließblech als Lappenschließblech, aus nichtrostendem Stahl, matt,
Dicke 3 mm, Länge 200 mm, Breite 27 mm, Schließblech rund, für gefälzte Türen,
Klassifizierung DIN EN 12209, Gebrauchskategorie Klasse 3,
Schlossmaße DIN 18251, mit Riegelkasten aus Metall.
*bauphysikalische Anforderungen*
Bedienungskräfte Klasse 3 DIN EN 12217,
Mechanische Festigkeit: Klasse 4 DIN EN 1192 / Klasse E RAL-GZ 426,
Klimaklasse II, Prüfklima b, DIN EN 1121 (mittlere Beanspruchung),
bewertetes Schalldämm-Maß DIN 4109 gem. Einzelpositionen.

*Hinweis: TYP 5.1****
***TYP 5.1***

**4.10 TYP 5.1 - Innentür, 1-flg. 1000/2470, Feuchtraum, Umfassungszarge, Wanddicke ca. 265mm, RS**
Innentürelement gem. Ausführungsbeschreibung, als Feuchtraumtür DIN EN 16580,
aus Türblatt und Zarge, als Drehflügeltür, 1-flügelig,
einfach gefälzte Ausfühtung, als barrierefreie Ausführung DIN 18040, als Feuchtraumtür  DIN EN 16580
Öffnungsrichtung wechselnd gem. Türliste, bewertetes Schalldämm-Maß DIN 4109 Rw 32 dB,
Oberflächen mit HPL-Dacklage 0,5-0,8mm, Randbereich als ABS-Kante aus Kunststoff, weiß.

Brandschutzanforderung RS,
vorgerichtet für verdeckt liegenden Obentürschließer,

mit Einsteckschloss, vorgerichtet für Profilzylinder DIN 18252,
mit beidseitiger Drückergarnitur, Rosettengarnitur rund, aus Edelstahl,

Breite Nennmaß Wandöffnung:  1000 mm,
Höhe Nennmaß Wandöffnung:  2470 mm,
lichte Durchgangsbreite:  >900 mm,
lichte Durchgangshöhe:  >2400 mm

Einbau in:
Wandart/Konstruktion:  Trockenbau
Maulweite/Wanddicke:  120 mm

Zeichnung/Typ:  Typ 5.1
IT-Nr.:  gem. Türliste
Einbauort/Lage:  WC
Menge: 8,000 St

**4.20 TYP 5.1 - Innentür, 1-flg. 1000/2470, Feuchtraum, Umfassungszarge, Wanddicke ca. 265mm, T30-RS**
Innentürelement gem. Ausführungsbeschreibung, als Feuchtraumtür DIN EN 16580,
aus Türblatt und Zarge, als Drehflügeltür, 1-flügelig,
wie in vorbeschriebener Position jedoch:

Brandschutzanforderung T30-RS,
vorgerichtet für verdeckt liegenden Obentürschließer,

Zeichnung/Typ:  Typ 5,1
IT-Nr.:  gem. Türliste
Einbauort/Lage:  WCs EG/OG
Menge: 10,000 St

**4.30 TYP 5.2 - Innentür, 1-flg. 1000/2470, Feuchtraum, Umfassungszarge, Wanddicke ca. 265mm, T30-RS, WC-Beschlag**
Innentürelement gem. Ausführungsbeschreibung, als Feuchtraumtür DIN EN 16580,
aus Türblatt und Zarge, als Drehflügeltür, 1-flügelig,
wie in vorbeschriebener Position jedoch:

Brandschutzanforderung T30-RS,
vorgerichtet Obentürschließer mit Freilauffunktion (Bandseite),

mit Einsteckschloss als Badschloss/WC-Schloss, mit WC-Beschlag,
sichtbare Oberflächen aus Edelstahl, mit Farbiger Anzeige
(rot/grün) für verschlossen/offen),

Drückerhöhe 850mm ab OKFF,

WC-Beschlag

Zeichnung/Typ:  Typ 5.2
IT-Nr.:  gem. Türliste
Einbauort/Lage:  Behindeten-WCs EG/OG
Menge: 3,000 St

**4.40 TYP 5.3 - Innentür, 1-flg. 885/2250, Feuchtraum, Umfassungszarge, Wanddicke ca. 120mm,**
Innentürelement gem. Ausführungsbeschreibung, als Feuchtraumtür DIN EN 16580,
aus Türblatt und Zarge, als Drehflügeltür, 1-flügelig,
einfach gefälzte Ausfühtung, als barrierefreie Ausführung DIN 18040, als Feuchtraumtür  DIN EN 16580
Öffnungsrichtung wechselnd gem. Türliste, bewertetes Schalldämm-Maß DIN 4109 Rw 32 dB,
Oberflächen mit HPL-Dacklage 0,5-0,8mm, Randbereich als ABS-Kante aus Kunststoff, weiß.

Brandschutzanforderung RS,
vorgerichtet für verdeckt liegenden Obentürschließer,

mit Einsteckschloss, vorgerichtet für Profilzylinder DIN 18252,
mit beidseitiger Drückergarnitur, Rosettengarnitur rund, aus Edelstahl,

Breite Nennmaß Wandöffnung:  885 mm,
Höhe Nennmaß Wandöffnung:  2470 mm,
lichte Durchgangsbreite:  >780 mm,
lichte Durchgangshöhe:  >2150 mm

Einbau in:
Wandart/Konstruktion:  Trockenbau
Maulweite/Wanddicke:  120 mm

Zeichnung/Typ:  Typ 5.3
IT-Nr.:  gem. Türliste
Einbauort/Lage:  WC
Menge: 2,000 St

**4.50 TYP 5.3a - Innentür, 1-flg. 885/2250, Feuchtraum, Umfassungszarge, Wanddicke ca. 300mm,**
Innentürelement gem. Ausführungsbeschreibung, als Feuchtraumtür DIN EN 16580,
aus Türblatt und Zarge, als Drehflügeltür, 1-flügelig,
wie in vorbeschriebener Position jedoch:

Einbau in:
Wandart/Konstruktion:  Trockenbau (Zweifachständerwand, mit Leibung)
Maulweite/Wanddicke:  300 mm

Zeichnung/Typ:  Typ 5.3a
IT-Nr.:  gem. Türliste
Einbauort/Lage:  Umkleide
Menge: 1,000 St

*Hinweis: Ausstattung zu vorbeschriebenen Türen:*

**4.60 Zulage WC-Beschlag**
Zulage zu Typ 5.3 für Ausführung mit Einsteckschloss als Badschloss/WC-Schloss, mit WC-Beschlag,
sichtbare Oberflächen aus Edelstahl, mit Farbiger Anzeige (rot/grün) für verschlossen/offen).
Menge: 1,000 St

**4.70 Türschließer einflg. verdeckt, Gr.3, Endanschlag, Öffnungsdämpfung, an Blatttür**
Verdeckt liegendee Türschließer Größenklasse 3 DIN EN 1154, für vorbeschriebene Blatttüren (mit Stockzarge), für Feuer-/Rauchschutztür als Innentür, ohne Feststellung für Innentür, einflügelig, mit Öffnungsdämpfung und Endanschlag, für Einbau im Türblatt, mit Schließhebel und Gleitschiene für Anschlagtür.
Menge: 18,000 St

**4.80 Türschließer als Obentürschließer einflg. GR.3, Endanschlag, Öffnungsdämpfung, mit Freilauffunktion, an Blatttür,**
Obentürschließer DIN EN 1154, Größenklasse 3, für Feuer-/Rauchschutztür als Innentür, Blattüren (mit Stockzarge), einflügelig, mit Endanschlag und Öffnungsdämpfung,
mit elektrohydraulischer Feststellung 24 V DC DIN EN 1155, mit Freilauffunktion, elektrisch, Netzteil 230 V AC, mit Übergabedose in Zwischendecke (bis 3m Kabellänge), mit Anschluss für Brandmeldeanlage, und 2 Deckenmelder (Funk), mit Unterbrechertaster (funk),
Öffnungswinkel einstellbar bis 180°, Montage Bandseite, mit Aniumverkleidung/-gehäuse, Farbton silber, Korrosionsbeständigkeit DIN EN 1670 Klasse 0, mit Abnahmeprüfung und dauerhafter Anbringung des Zulassungsschildes,
inkl, Inbetriebnahme und sachkundige Abnahme.
Menge: 3,000 St

### Titel 5 Blattüren mit Massivholzstockzargen (Schachttüren)

**Ausführungsbeschreibung 22 Ausführungsbeschreibung Rahmentüren mit Massivstockzarg**
*Zargen*
Ausführung mit Massivholzstockzargen, Fichte, einfach gefälzt, Ansichtsbreite ca.70mm, Rahmentiefe ca. 73mm,
Kantenradius 2-3mm, Montage durch Leibungsverschraubung, mit Schraubankerbefestigung, Montage flächenbündig,
VK Stockzarge gleich VK Wand, mit Dämpfungs-/Dichtungsprofil dreiseitig am Anschlag,
verdeckt befestigen, Wandart/Konstruktion gem. Einzelpositionen, Einbaulage ca. 2cm aus Leibung hervorstehend,
Mit zusätzlicher leibungsübergreifender Fälzung auf der Zargenaußenseite (ca. 2cm übergreifend)
(Ausführung gem. Detailplan "AFRM_A_A_DT_XX_401_A_V_Türtypen 2.X"),

Erschwerter Einbau durch einseitige Zugänglichkeit, max. 10cm, Montagetiefe in der Leibung
*Türblätter*
Türblätter, geschlossen, aus Holzwerkstoff, einfach gefälzt, Türblatt flächenbündig einschlagend,
mit Einlage aus Vollspanplatte, Oberflächen/Decklage des Türblattes aus Holz,
Fichte, Maserung stehend, Maserung verschoben,
lasiert, mehrschichtig, transparent, mit UV-schutz, seidenmatt, gem. Bemusterung,
Randbereich mit 4-seitigem Einleimer, aus Holz, Fichte, Türblattdicke ca. 50mm,
*Bänder und Beschläge*
Rollenbänder, 3 Bänder je Flügel, mit 3-D-verstellbarem Aufnahmeelement,
aus nichtrostendem Stahl, matt geschliffen, 3-teilig, mit Bodendichtung, absenkbar,

mit Schließblech als Lappenschließblech, aus nichtrostendem Stahl, matt,
Dicke 3 mm, Länge 200 mm, Breite 27 mm, Schließblech rund, für gefälzte Türen,
Klassifizierung DIN EN 12209, Gebrauchskategorie Klasse 3,
Schlossmaße DIN 18251, mit Riegelkasten aus Metall.
*bauphysikalische Anforderungen*
Bedienungskräfte Klasse 3 DIN EN 12217,
Mechanische Festigkeit: Klasse 4 DIN EN 1192 / Klasse E RAL-GZ 426,
Klimaklasse II, Prüfklima b, DIN EN 1121 (mittlere Beanspruchung),
bewertetes Schalldämm-Maß DIN 4109 gem. Einzelpositionen.

**5.10 TYP 2.1 - Innentür, 1-flg. 1000/2470, Massivholzstockzarge, Schachttür, 37dB**
Innentürelement gem. Ausführungsbeschreibung, aus Türblatt und Zarge, als Drehflügeltür, 1-flügelig,
als Schachttür, einfach gefälzt, flächenbündig, als barrierefreie Ausführung DIN 18040,
Öffnungsrichtungen gem Türliste, bewertetes Schalldämm-Maß DIN 4109 Rw 37 dB,

Leibungsmontage mit erschwerter/Einseitiger Zugänglichkeit, Einbaulage ca. 2cm aus Leibung hervorstehend,
Mit zusätzlicher leibungsübergreifender Fälzung auf der Zargenaußenseite (ca. 2cm übergreifend)
(Ausführung gem. Detailplan "AFRM_A_A_DT_XX_401_A_V_Türtypen 2.X"),

mit Einsteckschloss, vorgerichtet für Profilzylinder DIN 18252,
mit Halbgarnitur, Rosettengarnitur rund, aus Edelstahl,

Breite Nennmaß Wandöffnung:  1000 mm,
Höhe Nennmaß Wandöffnung:  2470 mm,
lichte Durchgangsbreite:  >850 mm,
lichte Durchgangshöhe:  2400 mm

Einbau in:
Wandart/Konstruktion:  Holzrahmenbauwand

Zeichnung/Typ:  2.1
IT-Nr.:  gem. Türliste
Einbauort/Lage:  EG/OG
Menge: 13,000 St

**5.20 TYP 2.1 - Innentür, 1-flg. 1000/2470, Massivholzstockzarge, Schachttür, 37dB, T30-RS**
Innentürelement gem. Ausführungsbeschreibung, als Schachttür,
aus Türblatt und Zarge, als Drehflügeltür, 1-flügelig,
wie in vorbeschriebener Position jedoch:

Brandschutzanforderung T30-RS,
vorgerichtet für verdeckt liegenden Obentürschließer,

Zeichnung/Typ:  Typ 2.1
IT-Nr.:  gem. Türliste
Einbauort/Lage:  WCs EG/OG
Menge: 5,000 St

**5.30 TYP 2.2 - Innentür, 1-flg. 1150/2470, Massivholzstockzarge, Schachttür, 37dB**
Innentürelement gem. Ausführungsbeschreibung, aus Türblatt und Zarge, als Drehflügeltür, 1-flügelig,
als Schachttür, einfach gefälzt, flächenbündig, als barrierefreie Ausführung DIN 18040,
Öffnungsrichtungen gem Türliste, bewertetes Schalldämm-Maß DIN 4109 Rw 37 dB,

Leibungsmontage mit erschwerter/Einseitiger Zugänglichkeit, Einbaulage ca. 2cm aus Leibung hervorstehend,
Mit zusätzlicher leibungsübergreifender Fälzung auf der Zargenaußenseite (ca. 2cm übergreifend)
(Ausführung gem. Detailplan "AFRM_A_A_DT_XX_401_A_V_Türtypen 2.X"),

mit Einsteckschloss, vorgerichtet für Profilzylinder DIN 18252,
mit Halbgarnitur, Rosettengarnitur rund, aus Edelstahl,

Breite Nennmaß Wandöffnung:  1150 mm,
Höhe Nennmaß Wandöffnung:  2470 mm,
lichte Durchgangsbreite:  >1000 mm,
lichte Durchgangshöhe:  2400 mm

Einbau in:
Wandart/Konstruktion:  Holzrahmenbauwand

Zeichnung/Typ:  2.2
IT-Nr.:  gem. Türliste
Einbauort/Lage:  EG/OG
Menge: 1,000 St

**5.40 TYP 2.2 - Innentür, 1-flg. 1150/2470, Massivholzstockzarge, Schachttür, 37dB, T30-RS**
Innentürelement gem. Ausführungsbeschreibung, als Schachttür,
aus Türblatt und Zarge, als Drehflügeltür, 1-flügelig,
wie in vorbeschriebener Position jedoch:

Brandschutzanforderung T30-RS,
vorgerichtet für verdeckt liegenden Obentürschließer,

Zeichnung/Typ:  Typ 2.2
IT-Nr.:  gem. Türliste
Einbauort/Lage:  WCs EG/OG
Menge: 1,000 St

**5.50 TYP 2.3 - Innentür, 1-flg. 1250/2470, Massivholzstockzarge, Schachttür**
Innentürelement gem. Ausführungsbeschreibung, aus Türblatt und Zarge, als Drehflügeltür, 1-flügelig,
als Schachttür, einfach gefälzt, flächenbündig, als barrierefreie Ausführung DIN 18040,
Öffnungsrichtungen gem Türliste, bewertetes Schalldämm-Maß DIN 4109 Rw 37 dB,

Leibungsmontage mit erschwerter/Einseitiger Zugänglichkeit, Einbaulage ca. 2cm aus Leibung hervorstehend,
Mit zusätzlicher leibungsübergreifender Fälzung auf der Zargenaußenseite (ca. 2cm übergreifend)
(Ausführung gem. Detailplan "AFRM_A_A_DT_XX_401_A_V_Türtypen 2.X"),

mit Einsteckschloss, vorgerichtet für Profilzylinder DIN 18252,
mit Halbgarnitur, Rosettengarnitur rund, aus Edelstahl,

Breite Nennmaß Wandöffnung:  1250 mm,
Höhe Nennmaß Wandöffnung:  2470 mm,
lichte Durchgangsbreite:  >1000 mm,
lichte Durchgangshöhe:  2400 mm

Einbau in:
Wandart/Konstruktion:  Holzrahmenbauwand

Zeichnung/Typ:  2.3
IT-Nr.:  gem. Türliste
Einbauort/Lage:  EG/OG
Menge: 5,000 St

*Hinweis: Ausstattung zu vorbeschriebenen Türen:*

**5.60 Türschließer einflg. verdeckt, Gr.3, Endanschlag, Öffnungsdämpfung, an Blatttür**
Verdeckt liegendee Türschließer Größenklasse 3 DIN EN 1154, für vorbeschriebene Blatttüren (mit Stockzarge), für Feuer-/Rauchschutztür als Innentür, ohne Feststellung für Innentür, einflügelig, mit Öffnungsdämpfung und Endanschlag, für Einbau im Türblatt, mit Schließhebel und Gleitschiene für Anschlagtür.
Menge: 6,000 St

### Titel 6 Innenfenster

**6.10 TYP F1 - Innenfensterelement 1-teilig B/H 1750/166mm, 2-fgl, 37dB**
Innenfensterelement als Einfachfenster, 2-teilig, senkrecht geteilt (mittig), mit Stulp,
Fenster doppelflügelig (2St Drehflügel, transparenten/transluzenten Füllungen, aus Verbundsicherheitsglas.
mittige Teilung, bewertetes Schalldämm-Maß DIN 4109 Rw 32 dB, Leibungseinbau (Leibungsbündig).

Breite Nennmaß Wandöffnung: 1750 mm,
Höhe Nennmaß Wandöffnung: 1660 mm,

Rahmen aus Holz, Oberflächen des Rahmenprofil aus Holz,
Decklagen aus Fichte, transparent beschichtet, Dickschichtlasur, seidenmatt, alle Kanten gefast 2mm,
Ansichtsbreite ca.70mm, Rahmentiefe ca. 73mm,

Fensterbeschlag aus Edelstahl, Fenstergriff abschließbar.

mit Beidseitig umlaufender Leibungsbekleidung/Zierbekleidung,
Leibungsbekleidung/Zierbekleidung/Verleistung aus Holzwerkstoff, Decklagen aus Fichte, Sortierklasse A, mehrschichtig lasiert, transparent, mit UV-schutz,
seidenmatt, mit Pigmentierung, gem. Bemusterung)

Wandart/Konstruktion: Holzrahmenbau
Maulweite/Wanddicke: 250 mm,
Menge: 2,000 St

### Titel 7 Stahlblechtüren

**Ausführungsbeschreibung 24 Ausführungsbeschreibung Stahlblechtüren**
*Zargen*
Ausführung mit Umfassungszarge, 2-teilig, Zarge aus Stahlblech, Dicke Werkstoff Zarge >1,5 mm, pulverbeschichtet weiß.
einfach gefälzt, Kantenradius 2mm, für Türblatt mit Anschlagfalz,
mit Dämpfungs-/Dichtungsprofil dreiseitig am Anschlag, verdeckt befestigen, Wandart/Konstruktion gem. Einzelpositionen,

Ansichtsbreite Umfassungszarge Bandseite ca. 60mm, Bandgegenseite ca. 75mm,
Maulweite/Wanddicke gem. Einzelpositionen.
*Türblätter*
Türblätter, geschlossen, als Metalltür, vollflächig, einfach gefälzt, Anschlagfalz,
Türflügel aus Stahl, Blechdicke 1 mm, Oberfläche der Öffnungsfläche pulverbeschichtet,
Türblattdicke ca. 50mm, Oberfläche der Schließfläche verzinkt.
*Bänder und Beschläge*
Rollenbänder, 3 Bänder je Flügel, mit 3-D-verstellbarem Aufnahmeelement,
aus nichtrostendem Stahl, matt geschliffen, 3-teilig, mit Bodendichtung, absenkbar,

mit Schließblech als Lappenschließblech, aus nichtrostendem Stahl, matt,
Dicke 3 mm, Länge 200 mm, Breite 27 mm, Schließblech rund, für gefälzte Türen,
Klassifizierung DIN EN 12209, Gebrauchskategorie Klasse 3,
Schlossmaße DIN 18251, mit Riegelkasten aus Metall.
*bauphysikalische Anforderungen*
Bedienungskräfte Klasse 3 DIN EN 12217,
Mechanische Festigkeit: Klasse 4 DIN EN 1192 / Klasse E RAL-GZ 426,
Klimaklasse III, Prüfklima c DIN EN 1121 (hohe Beanspruchung),

**7.10 TYP 4.1 - Innentür, 1-flg. 885/2000, Stahlumfassungszarge, T30-RS**
Innentürelement gem. Ausführungsbeschreibung, als Stahlblechtür, aus Türblatt und Zarge, als Drehflügeltür, 1-flügelig,
einfach gefälzte Ausfühtung, Öffnungsrichtung DIN L, Oberflächen pulverbeschichtet.

Brandschutzanforderung T30-RS,
vorgerichtet für Obentürschließer,

mit Einsteckschloss, vorgerichtet für Profilzylinder DIN 18252,
mit beidseitiger Drückergarnitur, Rosettengarnitur rund, aus Edelstahl,

Breite Nennmaß Wandöffnung:  885 mm,
Höhe Nennmaß Wandöffnung:  2000 mm,
lichte Durchgangsbreite:  >76 mm,
lichte Durchgangshöhe:  >1900 mm

Einbau in:
Wandart/Konstruktion:  Trockenbau
Maulweite/Wanddicke:  125 mm

Zeichnung/Typ:  Typ 4.1
IT-Nr.:  gem. Türliste
Einbauort/Lage:  Keller
Menge: 2,000 St

**7.20 TYP 4.2 - Innentür, 1-flg. 885/2135, Stahlumfassungszarge, T30-RS**
Innentürelement gem. Ausführungsbeschreibung, als Stahlblechtür, aus Türblatt und Zarge, als Drehflügeltür, 1-flügelig,
einfach gefälzte Ausfühtung, Öffnungsrichtung DIN L, Oberflächen pulverbeschichtet.

Brandschutzanforderung T30-RS,
vorgerichtet für Obentürschließer,

mit Einsteckschloss, vorgerichtet für Profilzylinder DIN 18252,
mit beidseitiger Drückergarnitur, Rosettengarnitur rund, aus Edelstahl,

Breite Nennmaß Wandöffnung:  885 mm,
Höhe Nennmaß Wandöffnung:  2135 mm,
lichte Durchgangsbreite:  >76 mm,
lichte Durchgangshöhe:  >2020 mm

Einbau in:
Wandart/Konstruktion:  Stahlbeton
Maulweite/Wanddicke:  250 mm

Zeichnung/Typ:  Typ 4.2
IT-Nr.:  gem. Türliste
Einbauort/Lage:  Keller
Menge: 12,000 St

**7.30 TYP 4.3 - Innentür, 1-flg. 1250/2135, Stahlumfassungszarge, T30-RS**
Innentürelement gem. Ausführungsbeschreibung, als Stahlblechtür, aus Türblatt und Zarge, als Drehflügeltür, 1-flügelig,
einfach gefälzte Ausfühtung, Öffnungsrichtung DIN L, Oberflächen pulverbeschichtet.

Brandschutzanforderung T30-RS,
vorgerichtet für Obentürschließer,

mit Einsteckschloss, vorgerichtet für Profilzylinder DIN 18252,
mit beidseitiger Drückergarnitur, Rosettengarnitur rund, aus Edelstahl,

Breite Nennmaß Wandöffnung:  1250 mm,
Höhe Nennmaß Wandöffnung:  2135 mm,
lichte Durchgangsbreite:  >1100mm,
lichte Durchgangshöhe:  >2020 mm

Einbau in:
Wandart/Konstruktion:  Stahlbeton
Maulweite/Wanddicke:  250 mm

Zeichnung/Typ:  Typ 4.3
IT-Nr.:  gem. Türliste
Einbauort/Lage:  Keller
Menge: 2,000 St

**7.40 TYP 4.4 - Innentür, 2-flg. 1750/2135, Stahlumfassungszarge, T30-RS**
Innentürelement gem. Ausführungsbeschreibung, als Stahlblechtür, aus Türblatt und Zarge, als Drehflügeltür, 2-flügelig,
einfach gefälzte Ausfühtung, Öffnungsrichtung DIN L, Oberflächen pulverbeschichtet, Teilung gem. Detailplan.

Brandschutzanforderung T30-RS,
vorgerichtet für Obentürschließer,

mit Einsteckschloss, vorgerichtet für Profilzylinder DIN 18252,
mit beidseitiger Drückergarnitur, Rosettengarnitur rund, aus Edelstahl,

Breite Nennmaß Wandöffnung:  1250 mm,
Höhe Nennmaß Wandöffnung:  2135 mm,
lichte Durchgangsbreite Gangflügel:  >1000mm,
lichte Durchgangsbreite gesamt:  >1600mm,
lichte Durchgangshöhe:  >2020 mm

Einbau in:
Wandart/Konstruktion:  Stahlbeton
Maulweite/Wanddicke:  250 mm

Zeichnung/Typ:  Typ 4.5
IT-Nr.:  gem. Türliste
Einbauort/Lage:  Keller
Menge: 2,000 St

*Hinweis: Ausstattung zu vorbeschriebenen Türen:*

**7.50 Türschließer als Obentürschließer 1-fgl. GR.3, an Rahmentür**
Obentürschließer DIN EN 1154, Größenklasse 3, für Feuer-/Rauchschutztür als Innentür, für 1-flügelige Türanlagen, mit Gleitschiene,
Montage Bandseite, Farbton silber, Korrosionsbeständigkeit DIN EN 1670 Klasse 0, mit Abnahmeprüfung und dauerhafter Anbringung des Zulassungsschildes.
Menge: 14,000 St

**7.60 Türschließer als Obentürschließer 1-fgl. GR.4, an Rahmentür**
Obentürschließer DIN EN 1154, Größenklasse 4, für Feuer-/Rauchschutztür als Innentür, für 1-flügelige Türanlagen, mit Gleitschiene,
Montage Bandseite, Farbton silber, Korrosionsbeständigkeit DIN EN 1670 Klasse 0, mit Abnahmeprüfung und dauerhafter Anbringung des Zulassungsschildes.

IT-Nr /Typen .:  Typen 3.1, 3.2, 3.3, 3.5
Einbauort/Lage:  Flurtüren EG/OG
Menge: 1,000 St

**7.70 Türschließer als Obentürschließer 1-fgl. GR.4, Endanschlag, Öffnungsdämpfung, mit Freilauffunktion, an Blatttür,**
Obentürschließer DIN EN 1154, Größenklasse 4, für Feuer-/Rauchschutztür als Innentür, Blattüren (mit Stockzarge), einflügelig, mit Endanschlag und Öffnungsdämpfung,
mit elektrohydraulischer Feststellung 24 V DC DIN EN 1155, mit Freilauffunktion, elektrisch, Netzteil 230 V AC, mit Übergabedose in Zwischendecke (bis 3m Kabellänge), mit Anschluss für Brandmeldeanlage, und 2 Deckenmelder (Funk), mit Unterbrechertaster (funk),
Öffnungswinkel einstellbar bis 180°, Montage Bandseite, mit Aniumverkleidung/-gehäuse, Farbton silber, Korrosionsbeständigkeit DIN EN 1670 Klasse 0, mit Abnahmeprüfung und dauerhafter Anbringung des Zulassungsschildes,
inkl, Inbetriebnahme und sachkundige Abnahme.
Menge: 2,000 St

**7.80 Türschließer als Obentürschließer 2-fgl GR.3, an Rahmentür**
Obentürschließer DIN EN 1154, Größenklasse 3, für Feuer-/Rauchschutztür als Innentür, für 2-flügelige Türanlagen, mit Gleitschiene,
Montage Bandseite, Farbton silber, Korrosionsbeständigkeit DIN EN 1670 Klasse 0, mit Abnahmeprüfung und dauerhafter Anbringung des Zulassungsschildes.
Menge: 2,000 St

**7.90 Türschließer als Obentürschließer 2fgl. GR.4, an Rahmentür**
Obentürschließer DIN EN 1154, Größenklasse 4, für Feuer-/Rauchschutztür als Innentür, für 2-flügelige Türanlagen, mit Gleitschiene,
Montage Bandseite, Farbton silber, Korrosionsbeständigkeit DIN EN 1670 Klasse 0, mit Abnahmeprüfung und dauerhafter Anbringung des Zulassungsschildes.

IT-Nr /Typen .:  Typen 3.1, 3.2, 3.3, 3.5
Einbauort/Lage:  Flurtüren EG/OG
Menge: 1,000 St

**7.100 Panikschloss, Einbau in 1-fgl Tür**
Zulage zu vorbeschirebener 1-flügeliger Innentür, für die Ausführung mit
mit Einsteckschloss mit Panikfunktion, als Umschaltfunktion, vorgerichtet für Profilzylinder DIN 18252,
Stulp aus nichtrostendem Stahl, Falle und Riegel aus Stahl, korrosionsgeschützt,
Menge: 6,000 St

**7.110 Panikschloss, Einbau in 2-fgl Tür**
Zulage zu vorbeschirebener 2-flügeliger Innentür, für die Ausführung mit
mit Einsteckschloss mit Panikfunktion, als Umschaltfunktion, vorgerichtet für Profilzylinder DIN 18252,
Stulp aus nichtrostendem Stahl, Falle und Riegel aus Stahl, korrosionsgeschützt,
Menge: 1,000 St

### Titel 8 Sonstige Ausstattung

**8.10 Fingerschutzrollo Nebenschließkante Bandgegenseite**
Fingerschutzrollo als trennende Schutzeinrichtung nach DIN 18650 und EN 16005 für die Nebenschließkante an kraftbetätigten Türen, Bandgegenseite,
mit folgenden Eigenschaften:
- Selbsttätig auf konstante Spannung ziehendes Schutzrollo
- verdeckte Verschraubung
- Verkleidung aus Aluminium, silber eloxiert
- Stoff aus Kunstfaser dunkelgrau-schwarz.

Einbauort: Automatiktüren, bauseitige Außentüren
Menge: 6,000 St

**8.20 Fingerschutz Nebenschließkante Bandseite Drehflügeltür Alu-Schutzprofil**
Fingerschutz zur Sicherung der Nebenschließkante, Montage Bandseite zwischen den Türbändern, an Drehflügeltür, aus Holzwerkstoff, Türblatt stumpf einschlagend, Sicherung durch Schutzprofil aus Aluminium, oberfläche silber eloxiert,
Einzellängen von 0,8-1,2m.

Einbauort: Automatiktüren, bauseitige Außentüren
Menge: 14,000 m

**8.30 Türstopper Boden, Stahl niro**
Türstopper aus nichtrostendem Stahl, mit Gummipuffer, für Bodenmontage, befestigen mit Dübeln und Schrauben, Einschraubtiefe max. 50mm,
Menge: 140,000 St

**8.40 Türstopper Wand, Stahl niro**
Türstopper aus nichtrostendem Stahl, mit Gummipuffer, für Wandmontage, befestigen mit Dübeln und Schrauben, Untergrund Stahlbeton.
Menge: 32,000 St

### Titel 9 Generalhauptschlüssel-Schließanlage

*Hinweis: Beschreibung*
Schließanlage als Generalhauptschlüsselanlage, bis zu zwei Obergruppen und 10 Untergruppen,
Einige Zylinder innerhalb der Untergruppen werden zu Gleichschließungen zusammengefasst (z.B. Klassenräume).

Die Schließanlage setzt sich im wesentlichen aus den folgenden Komponenten zusammen:

- ca. 160 Profildoppelzylinder (teilweise: Brandschutz, Freilaufzylinder, modular)
- ca. 10 Profilhalbzylinder (teilweise Korrosionsschutz Klasse C)
- Schließplanerstellung (2 Stufig mit Entwurf und Überarbeitung)
- Digitale Verwaltung oder digitales Verwaltungsbuch für MS-Excel mit Ersteinpflege

Einbau in vorgerichtete Einsteckschlösser in Holzrahmen- und Holzblatt- und Stahltüren.

Errechnung der Schließanlage:
Die Schließanlage soll die branchenübliche hierarchische Abstufung besitzen und
Überschneidungen zulassen. Die Planung der Anlagenerweiterung auf das Bestandsgebäude ist in der Planung der Schließanlage zu berücksichtigen.

Doppelschließungen, sowohl innerhalb der Schließanlage als auch bezogen auf andere
Schließanlagen, müssen zuverlässig durch Computer-Ausrechnungen ausgeschlossen sein.
Das Ausrechnungssystem muss gleichzeitig eine lückenlose Gegenkontrolle auf Funktionssicherheit unter Ausschluss von Mitschließungen sicherstellen

Organisatorischer Schlüsselschutz durch Legitimationsverfahren:
Schlüssel mit gleicher oder neuer Sperrberechtigung werden ausschließlich für bezugsberechtigte Personen nach entsprechender Legitimation hergestellt.
Das Legitimationsverfahren muss auch nach Ablauf des gesetzlichen Schutzes gewährleistet bleiben.
Mit dem Kauf der Anlage wird gemäß den vom Hersteller etablierten Legitimationsverfahren die Art des Bezugsnachweises festgelegt, z.B.: die vom AG definierte bezugsberechtigte Person ist zur Vorlage von der Sicherungskarte verpflichtet.
Der Hersteller stellt weiters sicher, dass die Unbescholtenheit der mit der Schlüsselfertigkeit betrauten Mitarbeiter überprüft ist.

**9.10 Generalhauptschlüsselanlage, schließbar machen, Schließplanerstellung**
*** Pauschalposition
Generalhauptschlüsselanlage DIN 18252, aus allen nachbeschriebenen Elementen,  schließbar machen, Lieferung und Montage über Einzelpositionen wird gesondert vergütet,
Schließplan erstellen mit Bezeichnung der Türen/Räume und Schließzylinder, Länge Profilzylinder nach Aufmaß, Schlüsselanzahl je Schließzylinder, Schlüsselanzahl der übergeordneten Schlüssel, Zuordnung einzelner Schließgruppen dem AG zur Genehmigung vorlegen,
als zweiteilige Planung mit Entwurf und Ausführungsplanung nach Abstimmung mit dem Auftraggeber,auf Grundlage des beiliegenden Vorentwurfes der Schließanlage,
Anzahl der Obergruppen '2',
Anzahl der Untergruppen '10',
Profilzylinder 'ca. 170'.
Menge: 1,000 psch

**9.20 Digitales Verwaltungsbuch**
*** Pauschalposition
Digitales-Verwaltungsbuch (zur Verwendung mit MS-Excel), oder Verwaltungsprogramm, zur späteren Verwaltung des Auftraggebers, mit Ersteinpflege der Schließanlage bzw. des Schließplans.
Anzahl der Obergruppen '1'
Anzahl der Untergruppen '6'
Menge: 1,000 psch

**9.30 Profildoppelzylinder, Länge 70mm**
Profildoppelzylinder DIN 18252, Länge 70mm, Grundlänge z.B. 30/40mm, zu vorbeschriebener Generalhauptschlüsselanlage,
Zylindergehäuse und Zylinderkern aus Messing, matt vernickelt, Einbau in vorgerichtete Schlösser,
Angriffswiderstand Klasse 2 nach DIN EN 1303, mit >5 aktiven Stiften, mit Not und Gefahrenfunktion (beidseitig schließbar),
inkl. vernickelter Stulpschraube, mit Sicherheitskarte, inkl. '1St' Einzelschlüssel.
Menge: 150,000 St

**9.40 Profildoppelzylinder, Länge 90mm**
Profildoppelzylinder DIN 18252, Länge 90mm, Grundlänge z.B. 45/45mm, zu vorbeschriebener Generalhauptschlüsselanlage,
Zylindergehäuse und Zylinderkern aus Messing, matt vernickelt, Einbau in vorgerichtete Schlösser,
Angriffswiderstand Klasse 2 nach DIN EN 1303, mit >5 aktiven Stiften, mit Not und Gefahrenfunktion (beidseitig schließbar),
inkl. vernickelter Stulpschraube, mit Sicherheitskarte, inkl. '1St' Einzelschlüssel.
Menge: 11,000 St

**9.50 Profilzylinderverlängerung, je 5mm**
Verlängerung des vorbeschriebenen Profilzylinders je Seite und angefangene 5mm.
Menge: 15,000 St

**9.60 Zulage für Ausführung mit Brandschutzklasse B**
Zulage für vorbeschriebene Profilzylinder, für die Ausführung mit Feuerwiderstand Klasse B (gem. DIN EN 1303)
Menge: 44,000 St

**9.70 Zulage für Ausfühurng als Freilaufzylinder, FZG, für Panikschlösser**
Zulage für vorbeschriebene Profilzylinder, für die Ausführung als Freilaufzylinder (FZG) gem. DIN 18525.
Menge: 36,000 St

**9.80 Profildoppelzylinder, 30/30 modular**
Profildoppelzylinder DIN 18252, im modularer Bauweise, Grundlänge 30/30mm, zu vorbeschriebener Generalhauptschlüsselanlage,
Zylindergehäuse und Zylinderkern aus Messing, matt vernickelt, Einbau in vorgerichtete Schlösser, Angriffswiderstand Klasse 2,
mit >5 aktiven Stiften, mit Not und Gefahrenfunktion (beidseitig schließbar), erweiterbar für Längen von 60-120mm,
inkl. vernickelter Stulpschraube, mit Sicherheitskarte, inkl. '1St' Einzelschlüssel.
Menge: 2,000 St

**9.90 Verlängerungsmodul 5mm, für Modularen Profilzylinder**
Verlängerungsmodul, zu vorbeschriebenen modularen Profilzylinder, Länge 5mm.
Menge: 4,000 St

**9.100 Verlängerungsmodul 10mm, für Modularen Profilzylinder**
Verlängerungsmodul, zu vorbeschriebenen modularen Profilzylinder, Länge 10mm.
Menge: 8,000 St

**9.110 Profilhalbzylinder 30/10**
Profilhalbzylinder DIN 18252, Grundlänge 30/10mm, zu vorbeschriebener Generalhauptschlüsselanlage,
Zylindergehäuse und Zylinderkern aus Messing (matt vernickelt), Einbau in Schlüsselschalter.
Angriffswiderstand Klasse 2 nach DIN EN 1303, mit >5 aktiven Stiften,
mit Sicherheitskarte, inkl. '1St' Einzelschlüssel.
Menge: 6,000 St

**9.120 Profilhalbzylinder 30/10, korrosionsbeständig**
Profilhalbzylinder DIN 18252, Grundlänge 30/10mm, zu vorbeschriebener Generalhauptschlüsselanlage,
Zylindergehäuse und Zylinderkern aus Messing (matt vernickelt) oder Edelstahl, Einbau in vorgerichtete Schlösser,
Angriffswiderstand Klasse 2 nach DIN EN 1303, mit >5 aktiven Stiften,
mit Korrosionsbeständigkeit klasse C gem. DIN EN 1303.
inkl. vernickelter Stulpschraube, mit Sicherheitskarte, inkl. '1St' Einzelschlüssel.
Menge: 4,000 St

**9.130 Blindzylinder**
Zylindereinsatz, beidseitig blind, Zylindergehäuse und Zylinderkern aus Messing, matt vernickelt, längenverstellbar von 60 bis 120mm.
Menge: 12,000 St

*Hinweis: Schlüssel****
***Schlüssel***

**9.140 Generalhauptschlüssel**
Generalhauptschlüssel, für Profilzylinder der vorbeschriebenen Schließanlage, inkl. farblicher Kennzeichnung durch Schlüsselkappe.
Menge: 20,000 St

**9.150 Gruppen-, Hauptschlüssel**
Gruppen-, Hauptschlüssel, für Profilzylinder der vorbeschriebenen Schließanlage, inkl. farblicher Kennzeichnung der Schließgruppen durch Schlüsselkappe.
Menge: 130,000 St

**9.160 Einzelschlüssel**
Einzelschlüssel, für Profilzylinder der vorbeschriebenen Schließanlage, inkl. farbiger Schlüsselankänger mit Beschriftungsfeld, inkl. Beschriftung.
Menge: 20,000 St

### Titel 10 Stundenlohnarbeiten

**10.10 Facharbeiter/-in Stundenlohnarbeiten sämtliche Kosten/Zuschläge**
Stundenlohnarbeiten für evtl. erforderliche Arbeiten,
die nicht im Leistungsverzeichnis enthalten sind,
durch Facharbeiter/-in auf Anordnung des AG ausführen,
der Verrechnungssatz für die jeweilige Arbeitskraft
umfasst sämtliche Aufwendungen wie Lohn- und
Gehaltskosten, Lohn- und Gehaltsnebenkosten, Zuschläge,
lohngebundene und lohnabhängige Kosten, sonstige
Sozialkosten, Gemeinkosten, Wagnis und Gewinn.
Menge: 60,000 h

**10.20 Bauhelfer/-in Stundenlohnarbeiten sämtliche Kosten/Zuschläge**
Stundenlohnarbeiten für evtl. erforderliche Arbeiten,
die nicht im Leistungsverzeichnis enthalten sind,
durch Bauhelfer/-in auf Anordnung des AG ausführen,
der Verrechnungssatz für die jeweilige Arbeitskraft
umfasst sämtliche Aufwendungen wie Lohn- und
Gehaltskosten, Lohn- und Gehaltsnebenkosten, Zuschläge,
lohngebundene und lohnabhängige Kosten, sonstige
Sozialkosten, Gemeinkosten, Wagnis und Gewinn.
Menge: 60,000 h
